# 421019 Wehr 61
Angebotsaufforderung (GAEB DA XML 3.1, DA83)
Währung: EUR
Erstellt mit: G&W CALIFORNIA PRO, CALIFORNIA PRO V15.1.11, 26.06.2026

## 421019 Wehr 61 Lph 6
Datum: 26.06.2026

### 1 ERSATZNEUBAU WEHR 61 "NEUMANN" MIT FAA

*Hinweis:  Einzukalkulierende Festlegungen: siehe Langtext*
Einzukalkulierende Festlegungen

Die Bautechnologie des Bieters muss gewährleisten, dass
innerhalb einer Vorwarnzeit von 2 Tagen die
Hochwassersicherheit  wiederhergestellt werden kann.

Die Schachtscheine bzw. Schachterlaubnisscheine der
Medienträger sind vom AN einzuholen
(einschl. event. Grabeeinweisung).

Baustrom, Wasser und Energie einschl. Messung und Verbrauch trägt der AN.

Bei der Aufstellung der Leistungsbeschreibung wurde gemäß VOB/C davon ausgegangen, dass die beschriebenen Leistung immer die Lieferung der dazugehörigen Stoffe und Bauteile einschließt, wenn nichts anderes vorgeschrieben ist.
Gleiches gilt für das Liefern aller Unterlagen und/oder
Dokumentationen.
Lieferung und Einbau von Recyclingbaustoffen ist nicht zugelassen.

Ein Bauablaufplan ist zu erstellen
und 7 Tage nach Beauftragung zu übergeben.
Das monatliche Fortschreiben ist einzukalkulieren.
Übergabe: 2-fach (einschl. bei Fortschreibung)

Es ist ein Hilfspegel einzurichten und einzumessen.
Die Pegelstände sind durch den AN täglich abzulesen
(nach Abstimmung mit AG) und im Bautagebuch einzutragen.

Es gilt die aktuelle VOB und die aktuelle ZTV-W mit allen Leistungsbereichen.

Die betroffenen Anwohner sind  durch den AN über den Baubeginn schriftlich zu informieren.

Für Böden wird, sofern nicht anders festgelegt, eine Schüttdichte von
1,8 t/m³ zur Umrechnung und Abrechnung zugrunde gelegt. Dies ist bei der Kalkulation und der Aufmaßerstellung zwingend zu beachten.
Für Wasserbausteine gelten 1,7 t/m³.

Alle notwendigen Urgeländevermessungen, die für die Aufmaßerstellung bzw. Mengenermittlungen vom AN benötigt werden, sind vom AN auf seine Kosten durchzuführen und in die jeweiligen Positionen einzukalkulieren.

Beim Fund von Altlasten sind unverzüglich der AG, die örtliche Bauüberwachung, die uABB und die uWB des Landkreises zu informieren.

Das Einbringen von wassergefährdenden Stoffen im Überschwemmungsgebiet in das Grundwasser ist untersagt. Werden flüssige Brenn- und Treibstoffe im Baugelände gelagert, so sind geeignete Maßnahmen zu treffen, die jedes Eindringen dieser Stoffe in den Boden bzw. das Gewässer verhindern. Die Berücksichtigung von allgemeinen, im Wasserbau üblichen Schutzmaßnahmen, wie die Verwendung von Bio- Hydrauliköl wird vorausgesetzt.

Die Baufeldgrenze (Baufeld und Zufahrt) ist durch Flatterband in der Örtlichkeit kenntlich zu machen und deutlich abzugrenzen. Das gilt für die Abschnitte, die nicht bereits durch Bauzaun abgegrenzt wurden.
Sämtliche Aufwendungen dafür sind in die Baustelleneinrichtung
einzukalkulieren.

BE- und Lagerflächen stehen nur sehr begrenzt zur Verfügung. Innerhalb der ausgewiesenen BE-Fläche des AG befindet sich ein erhaltenswerter Bau, welcher die Flächenverfügbarkeit weiter einschränkt. Dies ist bei der Angebotskalkulation zu beachten.
Falls zusätzliche Baustelleneinrichtungs- oder Lagerflächen erforderlich sind, sind geeignete Flächen in Eigenverantwortung des AN auf seine Kosten zu beschaffen.
Erforderliche privatrechtliche oder öffentlich-rechtliche Genehmigungen sind vor Nutzung dieser Flächen dem AG zu übergeben.

*Hinweis:  Hinweis: Gefahrenübergang*
Bis zu einem Wasserstand von 52,40 m NHN am Standort des Wehres ist der AN selbst für die Sicherung seiner (teil-)fertiggestellten Leistungen zuständig. Bis zu diesem Wasserstand obliegt die Wiederherstellung der zerstörten Bauleistungen sowie die Wiedereinrichtung der Baustelle vollständig dem AN. Ein Anspruch auf gesonderte Vergütung besteht in diesem Falle nicht. Beim Eintreten von über den festgelegten Wert hinausgehenden Hochwasserereignissen, erfolgen sämtliche Leistungen nur auf Veranlassung des AG. Für die Räumung und Wiedereinrichtung der Baustelle nach einem derartigen Ereignis ist ein gesonderter Ansatz im Leistungsverzeichnis enthalten.

*********************************************************************************

#### 1.1 BAUSTELLENEINRICHTUNG

**1.1.1 Baustelle einrichten**
Geräte, Werkzeuge und sonstige Betriebsmittel, die zur
vertragsgemäßen Ausführung der Bauleistungen erforderlich sind, auf die Baustelle bringen, bereitstellen und
- soweit der Geräteeinsatz nicht gesondert vergütet
wird - betriebsfertig aufstellen einschl. der dafür
notwendigen Arbeiten. Die erforderlichen festen Anlagen
herstellen. Baubüros, Unterkünfte, Werkstätten, Lagerschuppen und dgl., soweit erforderlich, antransportieren, aufbauen und einrichten. Strom-, Wasser-, Fernsprechanschluss sowie Entsorgungseinrichtungen und dgl.
für die Baustelle, soweit erforderlich, herstellen. Bei
Bedarf Lagerplätze, sonstige Platzbefestigungen und We-
ge im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt nach Wahl des AN, sofern nicht in gesonderten
Positionen erfasst, herstellen und nach Beendigung
der Baumaßnahme entfernen. Ursprünglichen Zustand wieder herstellen.
Menge: 1,000 psch

**1.1.2 Baustelleneinrichtung vorhalten**
Baustelleneinrichtung Vorhalten
wie in Position Baustelle einrichten beschrieben
Baustraßen, Bauzaun  und Arbeitsplätze im Baustellenbereich
nach technol. Erfordernissen umbauen/umsetzen.
Es ist die Markierung der Baustelleneinrichtung und
der Lagerplätze nachzubessern/ zu erneuern.
Alle sonstigen Maßnahmen im Rahmen der Baustellenvorhaltung.
Menge: 30,000 Wo

**1.1.3 Baustelle räumen**
Baustelle räumen, Wiederherstellung des Geländes,
einschl. Entfernen von Verunreinigungen und ggf.
Fundamenten,
Beseitigen der Befestigungen von Baustraßen,
Arbeitsplätzen und Bauzaun  im Baustellenbereich.
Vom AN angelegte Baustraßen sind ausnahmslos zurückzubauen.
Nach Rückbau ist eine Bodenauflockerung bis 50 cm
Tiefe der befahrenen Bereiche und der
Baustelleneinrichtung vorzunehmen.
Rückbau der Baufeldmarkierung (Holzpflöcke).
Menge: 1,000 psch

**1.1.4 Baustellenzwischenberäumung**
Unterbrechung/ Zwischenberäumung auf Anordnung
des AG infolge Hochwasser über dem Gefahrenübergang
von 52,40 m NHN
Baustelle von allen Geräten, Anlagen, Einrichtungen und
dgl. räumen und nach Unterbrechungsende wieder
einrichten,
einschl. Geräte betriebsfertig aufstellen.
Absteckung neu herstellen.
Menge: 1,000 St

*Hinweis:  Hinweis Baustraße, Baustellenzufahrt*
Parallel der Grundstückszufahrt verlaufen Medienleitungen.
Diese sind im Überfahrbereich mit Last verteilenden Platten
so zu schützen und zu sichern, dass keine Schäden entstehen.
Die Lage der Leitungen im Untergrund ist nicht exakt bekannt.
Die exakte Lage ist beim Grundstückseigentümer und
den Leitungsträgern zu erfragen und
ggf. durch Suchschachtungen festzustellen.

Freileitungen haben eine lichte Durchfahrtshöhe von ca. 4 m.
Die Höhe ist zu prüfen. Transporte und Lieferungen sind
auf diese Höhe (gemessene Höhe) abzustimmen.
Die Einschränkungen durch eine begrenzte Durchfahrtshöhe
sind in die Einheitspreise einzukalkulieren.

Die Zufahrt zu den Grundstücken Ringchaussee Nr. 41 und 42 ist gepflastert bzw. mit Klinkern ausgelegt. Die Zufahrt ist zu überschottern.
Nach Rückbau der Baustraße ist die Zufahrt wieder in den ursprünglichen Zustand zu versetzen.

Die Zufahrt zu den Grundstücken Ringchaussee Nr. 41 und 42 sind ständig frei zu halten. Die Zufahrt ist auch die Baustellenzufahrt. Der Zufahrtsweg ist ständig instand zu halten.
Abstimmungen mit dem Grundstückseigentümer sind erforderlich.
Die Koordination ist in die Einheitspreise einzukalkulieren.

**1.1.5 Suchschachtung herstellen, Tiefe bis 1,25 m Boden einbauen u. verdichten**
Suchschachtungen zur Lagefeststellung
von Ver- und Entsorgungsleitungen (Kabeln)
Aushub zur Wiederverfüllung seitlich lagern.
Boden-/Felsklasse 3 bis 5.
Homogenbereich nach Unterlagen des AG.
Tiefe bis 1,25 m.
Gelagerten Boden einbauen und verdichten.
Arbeiten teilweise als Handaushub und Handeinbau
(vor allem im Nahbereich der Leitungen).
Der Einsatz von Kleingeräten ist mit den
Leitungsträgern abzustimmen.

Ziel: Lagefeststellung der Leitungen
Menge: 3,000 St

**1.1.6 Baustraße, Wegeaufschotterung**
Temporäre Baustraße durch Aufschottern
vorhandener Wege herstellen.
Nach Unterlagen des AG.
Untergrund: Pflasterstreifen aus Klinkersteinen.

biologisch abbaubares (kompostierbares) Vlies
flächig in erforderlicher Überbreite auslegen.
Halbe Schichthöhe Baustraßenschotter / Mineralgemisch
aufbringen, Vlies umschlagen,
Endgültige Schichthöhe herstellen und verdichten.
Ohne vorherigem Oberboden-/ Wegabtrag.

Hauptmengen pro lfd. m Baustraße:
Nutzbreite ca. 3,5 m
Vlies: ca. 9,5 m²/m
STS: ca. 2,2 m³/m

Trenn- und Filtervlies aus nachwachsenden Rohstoffen,
Masse ca. 250 g/m²
Georobustheitsklasse GRK 2
Stempeldurchdrückkraft >/= 900 N (DIN EN ISO 12956)

Schottertragschicht aus Mineralgemisch 0/45.
Abweichung von der Ebenheit innerhalb einer 2 m langen
Messstrecke nicht größer als +/- 2 cm.
Menge: 50,000 m

**1.1.7 Grundstückszufahrt/ Abschnitt Baustraße unterhalten/ instand halten**
Aufgeschotterte Bauzufahrt von Straße bis
mobile Baustraße (ca. 50 m) siehe Pos. zuvor
über die gesamte Bauzeit unterhalten/ instand halten.
Der Abschnitt Baustraße ist gleichzeitig Grundstückszufahrt
und soll für Pkw ständig nutzbar sein.
Fehlmengen an MG 0/45 zum Ausgleich von Senken,
Spurrinnen, Schlaglöchern u. dgl. liefern und einbauen.
Aufgeschotterte Baustraße profilieren, einebnen,
verdichten.
Instand zu haltende Fläche ca. 175 m².
Abweichung von der Ebenheit innerhalb einer 2 m langen
Messstrecke nicht größer als +/- 2 cm.

Nur auf Anweisung des AG
Abrechnung nach Anzahl.
Menge: 15,000 St

**1.1.8 Wiederherstellen Zufahrtweg, Klinkerpflaster**
Der vorhandene Zufahrtsweg ist nach Beseitigung
der Baustraßenbefestigung wieder in den
ursprünglichen Zustand zu versetzen.
Art des Weges: 2 streifiger Spurweg
(2 Fahrspuren, je ca. 60 bis 70 cm breit)

Erforderliche Leistungen:
- Pflastersteine in Teilabschnitten aufnehmen
  (nur geschädigte Abschnitte), seitlich zwischenlagern
- Unterbau profilieren, ggf. ergänzen (Fehlmengen liefern),
  MG 0/45, verdichten (teilweise Handarbeit)
- Klinkersteine wieder setzen
- Pflaster schonend abrütteln
- Fugen einsanden

Einschl. erforderlicher Erdarbeiten im Randbereich der
Fahrspuren.
Abrechnung nach wiederhergestellter Fläche.
Menge: 35,000 m2

**1.1.9 mobile Baustraße**
mobile Baustraßenplatten
Mindestbreite 3,5m
auf Baugrund herstellen, vorhalten, beseitigen
Vliesunterlage als Trennschicht herstellen.
Nach Unterlagen des AG.
Einschl. Ausgleichsschicht auf Vlies nach Erfordernis
aus Kies 0/32, um plane Übergänge zw. den
Platten herzustellen (Material liefern).

Biologisch abbaubares (kompostierbares) Vlies
flächig auf 4,0 m Breite auslegen.
Trenn- und Filtervlies aus nachwachsenden Rohstoffen,
Masse >/= 250 g/m²,
Georobustheitsklasse GRK mind. 2,
Stempeldurchdrückkraft >/= 900 N (DIN EN ISO 12956),
mobile Baustraße nach Wahl des AN auslegen.

Nach Bauabschluss Gelände in den ursprünglichen Zustand
versetzen.
Überschussmassen beseitigen.
Menge: 100,000 m

**1.1.10 Lagerfläche**
Lagerflächen bei Notwendigkeit
bzw. in Teilflächen befestigen,
Befestigung wie mobile Baustraße.
Nach Bauabschluss Gelände in den ursprünglichen Zustand
versetzen.
Menge: 260,000 m2

**1.1.11 bauzeitliche Gewässerüberfahrt innerhalb Baugrube**
Rampen beidseitig des Gewässers herstellen,
Aufschütten und verdichten tragfähiger Materialien,
Technologie nach Wahl AN.
Anordnung siehe Plan 3.2: BE, Baumfällungen, Baumschutz
Ggf. Oberflächen mit mobilen Baustraßenplatten versehen.
Ziel:
Herstellen einer mit dem erforderlichen Baugerät nutzbaren
Gewässerdurchfahrt in der abgesenkten Baugrube,
um die andere Gewässerseite zu erreichen.

Einschließlich Anpassen nach Erfordernis,
einschl. Rückbau und Beseitigung der Materialien
nach Nutzung.
Menge: 1,000 psch

**1.1.12 Bauschild liefern und aufstellen**
Bauschild (wetterfest) mit den Abmessungen:
Höhe bis 3,0 m
Breite bis 2,0 m
nach Vorgaben und in Abstimmung mit AG liefern,
aufstellen und nach Beendigung der Maßnahme zurückbauen.
Materialien der Verwertung nach Wahl des AN zuführen.

Die Position umfasst im Wesentlichen folgende Leistungen:
- Entwurf des Schildes und Abstimmen mit AG
- Überarbeiten des Entwurfes und Freigabe durch AG
- Beschriftung und Aufstellen des Schildes

Schild einschl. windlastsicherer Aufstellvorrichtung liefern.
Mit allen Befestigungen nach vorheriger Absprache mit dem AG.
Das Aufstellen ist Sache des AN. Es müssen folgende
Anforderungen erfüllt sein:
1. Das Bauschild muss von öffentlichen Verkehrsflächen
  aus gut sichtbar und von gefahrlos zugänglicher
  Stelle auch gut lesbar sein.
2. Die Angaben auf dem Bauschild müssen der Auftragsvergabe
  entsprechend auf dem neuesten Stand gehalten werden.
3. Das Bauschild und dessen Beschriftung muss so
  beschaffen sein, dass es bis zur Beendigung der
  Baumaßnahme Bestand hat. Die Unterhaltung und Reinigung
  des Bauschildes während der Dauer der Baumaßnahme
  sowie der Abbau des Schildes nach Beendigung der
  Baumaßnahme ist in diese Pos. einzurechnen.
Der Ort der Aufstellung ist mit dem AG abzustimmen.
Menge: 1,000 psch

**1.1.13 Bauzaun 1,75 m einricht.,räumen**
Bauzaun
auf unbefestigtem Untergrund,
aus Einzelelementen mit verzinktem Stahlrohrrahmen und
Vergitterung, mit Standfüßen,
Zaunoberkante über Oberfläche Gelände >/=1,75 m,
Ausführung 'vorhalten während der Bauzeit',
einrichten und räumen.
Menge: 50,000 m

**1.1.14 Bauzaun umsetzen Zaunhöhe 1,75 m * StahlgitterFT**
Bauzaun innerhalb der Baustelle umsetzen. Nicht wiederverwertbare Teile ersetzen.
Zaunhöhe >/= 1,75 m.
Zaun aus Stahlgitter-Fertigteilen.
Menge: 25,000 m

**1.1.15 Bürocontainer des AG**
Einbruchsicheren Bürocontainer
(Baubüro für Bauberatungen),
mind. ca. 2,4 m x 6 m (optional Bauwagen),
möbliert mit Schreibtisch, mind. 6 Stühle liefern,
aufstellen und für die Dauer der Bauarbeiten vorhalten
und betreiben; min. 3 Schlüssel.
Bürocontainer beheizbar.
Weitere Stühle für Bauberatung (min. 4 Stück) bereitstellen.
Einzurechnen ist auch die regelmäßige, unaufgeforderte
Reinigung des Baustellenbüros des AG.
Nach Abschluss der Arbeiten Bürocontainer abbauen
und von der Baustelle abtransportieren.
Menge: 1,000 psch

**1.1.16 Säuberung Wege und Straßen**
Säuberung Baustellenzufahrten
durch die Arbeiten des AN verschmutzter Wege und Straßen
arbeitstäglich
mit geeignetem Gerät wie: Straßenkehrer, mit Wassersprüher
Kehrgut fachgerecht beseitigen
einschl. aller Hilfsstoffe und Zulagen
für die gesamte Bauzeit
Menge: 1,000 psch

**1.1.17 Erstabsteckung**
Erstabsteckung durch ein vom AG bestätigtes
Vermessungsbüro. Absteckung nach
den vorhandenen Planungs- und Vermessungsunterlagen
(Stationierung, Achsen, Querprofile, Höhen).
Riss liefern
nach Absteckplan
Sicherung linear (2 Pflöcke)
2 x Höhenangabe auf Sicherungspflock
Festpunkte Daten beim zuständigem Amt (Katasteramt)
einholen (Gebühren einkalkulieren).
Menge: 1,000 psch

**1.1.18 Verkehrssicherung läng. Dauer durchführen**
Verkehrssicherung an Arbeitsstellen von längerer Dauer
aufstellen, beseitigen, vorhalten, warten und betreiben.
Vorübergehende Sicherungsmaßnahmen durchführen.
Vorübergehende Markierung, transportable Lichtsignalanlage,
bauliches Leitelement und transportable Schutzeinrichtung
werden gesondert vergütet. 70 v.H. der Pauschale werden nach betriebsfertigem Aufstellen, der Rest nach Beseitigen
vergütet.
Verkehrssicherung an Arbeitsstelle.
Nach RSA, Regelplan 'Sicherung von Baustellenzu- und ausfahrten'
Menge: 30,000 Wo

**1.1.19 Verkehrsschild aufstellen Ronde,Dreie.Quad. * Retroreflkt.Typ 1 Aufstv. Fußplatte**
Verkehrsschild aufstellen und beseitigen, für die Bauzeit vorhalten und warten. Aufstellvorrichtung nach
stat. Erfordernissen. Vorübergehende Sicherungsmaßnahmen durchführen. 70 v.H. des Preises werden nach Aufstellen, der Rest nach Beseitigen vergütet.
Verkehrsschild = Ronde, Dreieck, Quadrat.
Retroreflektierend mit Folie der Bauart Typ 1.
Aufstellvorrichtung mit Fußplatte aufstellen.
Für die gesamte Dauer der Bauzeit.
Menge: 4,000 St

**1.1.20 Hilfspegel liefern und aufstellen**
Hilfspegel nach Wahl des AN liefern
und standsicher aufstellen,
Einbau ufernah im Wasser
freie Höhe bis 3,0 m
inkl. aller Nebenleistungen und
dafür notwendiger Materialien.
Hilfspegel mit Messlatte ausrüsten und Höhe einmessen
Markierung der Alarmstufen und des Gefahrenübergangs
entsprechend Hochwasserschutzmaßnahmeplan.

Hilfspegel aufstellen, während der gesamten Bauzeit
vorhalten und nach Beendigung der Baumaßnahme wieder
abbauen.
Einschl. Entsorgung Hilfspegel inkl. Befestigungs- bzw.
Aufstellvorrichtung.
Menge: 1,000 psch

*Hinweis:  Baustellenüberwachung*

**1.1.21 Mobiler Kameraüberwachungsturm einrichten, vorhalten, betreiben, räumen**
Mobilen Kameraüberwachungsturm zur Baustellenüberwachung
liefern und nach Vorgabe des AG standsicher aufstellen.
Stellfläche 3,0 x 3,0 m herrichten.
Erdungsanschluss und Energieversorgung herstellen.
Anfallende Erdarbeiten für Kabelgraben und Standfläche ausführen.
Umgebende Fläche entsprechend dem früheren Zustand herstellen.
Überschüssiger Aushub der Verwertung nach Wahl des AN zuführen.

Mast entsprechend Bauabschnittswechsel 1 x umsetzen,
einschließlich aller Nebenleistungen.
Standort nach Vorgabe des AG.

Mast nach Beendigung der Bauzeit wieder vollständig zurückbauen
und abtransportieren, sämtliche Anlagenteile beräumen.

Standzeit ca. 20 Wochen.

Zum Leistungs- und Serviceumfang gehören:
  - Kameraüberwachungsturm
  einschließlich Herstellung und Konfiguration der Internetverbindung
  über Mobilfunk einschl. aller anfallenden Gebühren der Mobilfunkanbieter,
  - Festlegung des Überwachungsplanes,
  - Einrichtung und Inbetriebnahme vor Ort,
  - Abonnement Meldezentrale, Service vor Ort,
  - Einweisung des Gerätes vor Ort (Aufstell-/ Betriebsanleitung).
In die Position ist die Lieferung und der Einsatz eines Verstärkers für
eine sichere Funkverbindung einzukalkulieren,
z. B. BauWatch Kameraturm "Greenlight" (Standard) o. glw.
Menge: 1,000 St

#### 1.2 TECHNISCHE BEARBEITUNG

**1.2.1 Bauzeitenplan erstellen, liefern und fortschreiben**
für die Dauer der Bauzeit.
Übergabe an AG 3-fach analog und digital.
Monatlich fortschreiben.
Digitales Datenformat PDF.
Menge: 1,000 psch

**1.2.2 BE-Plan erstellen und fortschreiben**
Erstellung eines Baustelleneinrichtungsplanes (BE-Plan)
auf der Grundlage der vorliegenden Ausführungsplanung,
einschl. Erläuterungen,
vor Aufbau der BE mit AG und Bauleitung abstimmen und
ggf. Anpassung bis zur Zustimmung des AG.
Einschl. BE-Plan bei Änderungen fortschreiben.
Menge: 1,000 Psch

**1.2.3 Bestandsvermessung**
Bestandsvermessung, Bestandspläne und
Bestandslängs- und querschnitte
einschl. der zugehörigen Anlagen erstellen.
Die Bestandspläne sind auf der Grundlage der
vorhandenen Lagepläne und Schnitte zu erstellen.
Die Einmessung erfolgt mit elektrooptischem Tachymeter
im Lagesystem ETRS 89 / UTM 33 und Höhensystem DHHN2016.

Darstellung im Lageplan Böschungskanten, Bauwerkskanten
Befestigungen, Einbauten, Rampen,
Einzelbäume, nahe Gebäude, Masten, Schilder etc.
sowie Lage der Querprofile.
Einschl. Darstellung der amtlichen Grundstücksgrenzen.

Erstellen der Querprofile etc.
Darstellung im Querprofil: Aufbau der Sohl- und Böschungssicherung

Lageplan:  Maßstab 1:250
Querschnitte:  Maßstab 1:50
Längsschnitt: Maßstab 1:250 / 1/50

Es sind in Mappen zu liefern:
- Bestandslageplan, - quer- u. -längsschnitte im Original, je 2-fach
- Bestandslageplan, - quer- u. -längsschnitt auf Datenträger (digital)
  im DXF- und DWG- Format in der jeweils
  gültigen CAD-Richtlinie des AG und als pdf -Datei,
(Leseexemplar vorab + 2-fach in Papier und digital auf USB, CD oder via Cloud)

Die Unterlagen sind bereits 8 Tage vor der Bauabnahme
der ÖBÜ zur Kontrolle vorzulegen.
Menge: 1,000 psch

**1.2.4 Bestandsdokumentation**
Bestandsdokumentation/Bestandsunterlagen
in einem Ordner gemäß ZTV W LB 202
erstellen und an den AG eine Woche vor Bauabnahme
übergeben geordnet nach OZ, mit Inhaltsverzeichnis,
tabellarischer Zusammenstellung über das gesamte
eingebaute Material bzw. Materialentsorgung
Inhalt:
Mengenbilanzierung (Aushub/Abbruch, Lieferung,Einbau,
Entsorgung) mit Angabe von  Position und Lieferscheinen
Aufmaße im Original einschl. Aufmaßübersicht
Bautagebuch (Original)
Bauanzeigen
Schachtscheine
Protokoll Materialprüfungen/techn. Merkblätter
Materialfreigaben durch den AG
Qualitätsnachweise und Eignungsprüfung für alle
verwendeten Materialien, Zusammenstellung
Eigenüberwachung mit Abschlußbericht (Erdbau)
Materiallieferscheine (alle im Original)
Verwertungs- und Entsorgungsnachweise (im Original)
Abnahmeprotokolle
Freistellungsbescheinigung der Grundstückseigentümer
(genutzte Flächen)
Wichtiger Schriftverkehr mit allen Beteiligten
sonstiger Schriftverkehr, Auflagen anderer Rechtsträger
Bauleiter- und Fachunternehmererklärung ( über projektgerechte Ausführung).
Struktur nach Vorgabe des AG bzw. nach "Bauakte" des
Landesamt für Umwelt Brandenburg

Übergabe der Unterlagen durch den AN 1-fach vor der
Bauabnahme

Nach erfolgter Abnahme sind die vollständigen, von der
BOL (AG) geprüften Unterlagen, wie vor, mit
ggf. erforderlichen Anpassungen, 2-fach in Papier und
2-fach digital (PDF auf Datenträger) zu übergeben.
Menge: 1,000 psch

**1.2.5 Bilddokumentation herstellen**
Dokumentation mittels digitalisierte Lichtbilder
herstellen.
Lichtbilder über den wesentlichen Bauablauf des
Bauwerkes in digitalisierter Form
(Auflösung mind. 1024 x 768 Pixel, 24 bit Farbtiefe)
mit Digitalkamera herstellen.
Lichtbilder auf Datenträger (CD-ROM, USB) an den AG liefern.
Dokumentation zusätzlich als Farbbild auf Papier herstellen.

Anzahl der analogen Bilder: mind. 30 Stk.
Größe der Bilder: mind. 9 x 13 cm
Beschriftung: - Bauwerksangaben
        - Baujahr
        - Tag der Aufnahme

Dokumentation in geeigneter Fotomappe an den AG
übergeben.
Endgültige Unterlage in 2-facher Ausfertigung dem AG
übergeben.
Menge: 1,000 Psch

**1.2.6 Beweissicherung**
Zur Beweissicherung der Zufahrten, Wege, Brücken und Straßen ist vor Baubeginn und nach Bauabschluss eine Ortsbegehung durch einen Gutachter durchzuführen, bei der protokollarisch und fotodokumentarisch der Zustand der Zuwegung festgehalten wird.

Vor Baubeginn ist eine Beweissicherung hinsichtlich Schäden
aller Art durchzuführen. Die Beweissicherung umfasst die Begehung
der in bauzeitlich in Anspruch zu nehmenden Flächen und baulichen Anlagen einschl. Mauern, Zäune, Straßen, Wege und Bereiche der geplanten Zufahrt und Baustraßen. Die Vegetation ist in die Dokumentation einzuschließen. Zu dokumentieren ist der bauliche Zustand aller im Baufeld befindlichen bzw. durch die Baumaßnahme berührten baulichen Anlagen, Grundstückseinfriedungen
sowie der Grundstücksgestaltung. Die Beweissicherung schließt die Gebäude im Umfeld der Baumaßnahme im Radius von 75 m mit ein.

Für jedes Bauwerk ist ein Beweissicherungsprotokoll anzufertigen mit:
- Video bzw. Fotografien in Farbe aufnehmen
- Zustandsprotokolle erstellen
- gegebenenfalls Gipsmarken setzen

Das Beweissicherungsprotokoll ist durch den Eigentümer des Bauwerkes zu bestätigen.

Besonderes Augenmerk ist dabei auf gewässernahe Bebauung zu legen.

Bei bereits vorhandenen Schäden sind diese ausreichend zu dokumentieren.
Die Beweissicherung ist in Papier 3-fach und 1-fach digital (einschl. Fotos) in Form eines technischen Berichtes vor Beginn der Arbeiten an den AG zu übergeben. Durchführung der Beweissicherung durch einen öffentlich bestellten und vereidigten Sachverständigen für Schäden an Gebäuden und Beweissicherung an Straßen.
Nach Abschluss der Baumaßnahme ist eine Begehung der Liegenschaften einschl. Erstellung eines Abschlussprotokolls durch den Gutachter durchzuführen.
Dem AG ist die Teilnahme zu ermöglichen.
Menge: 1,000 psch

**1.2.7 VAO einholen (§45 StVO / RSA 95)**
Verkehrsrechtliche Anordnung einholen (§45 StVO / RSA
95), einschl. Gebühren
Für die gesamte Dauer der Bauzeit.
Der Antrag auf Anordnung verkehrsregelnder Maßnahmen
ist mind. 2 Wochen vor Beginn der Bauarbeiten beim
zuständigen Landkreis zur Genehmigung vorzulegen.
Grundlage der Antragstellung des AN sind die vom AN zu
erstellenden Beschilderungspläne.
Diese Pläne sind mit der jeweils anordnenden Behörde
abzustimmen und von dieser genehmigen zu lassen.
Der Antragsteller muss den Anträgen einen konkreten
Bauablaufplan für alle Bauphasen als Anlage beifügen,
um eine terminlich koordinierte VAO zu ermöglichen.

Einzurechnen sind:
- Erstellung farbiger Verkehrszeichenpläne und
Anpassung selbiger im Zuge der Anhörung.
- alle anfallenden Gebühren der Verkehrsrechtlichen
  Anordnungen
- Teilnahme an Ortsterminen/ Beratung/ Abnahmen
Menge: 1,000 psch

**1.2.8 Hochwasserschutz- und Havariemaßnahmeplan**
Hochwasserschutz- und Havariemaßnahmenplan
erstellen und 3-fach übergeben.
Bei Technologieänderung und Änderung des Bauablaufes
sowie auf Anordnung des AG anpassen.
14 Tage nach Zuschlagserteilung  dem AG zur Bestätigung
vorlegen.
Berücksichtigung der Auflagen des Auftraggebers
einschl. notwendiger Überarbeitung, Anpassung und
Fortschreibung des Maßnahmenplanes für die Dauer der
Bauzeit.

Im Hochwasserschutz- und Havariemaßnahmenplan sind
folgenden Punkteaufzunehmen und in die EP einzukalkulieren:

-  Meldekette bei Hochwasserwarnung darstellen
  (Zuständigkeiten, Adressen, Tel.-nummer, Bereitschaftsdienst)
-  Maßnahmen für die Alarmstufen einzeln darstellen
-  Baumaßnahme so gestalten,
  dass  das vorhandene Abflussprofil innerhalb von 4 Std.
  vollständig beräumt ist.
-  Darstellung der Vorgehensweise bei notwendiger Flutung
  der Baugrube und Schaffung zusätzlicher Abflussöffnungen

-  Meldekette im Havariefall darstellen
  (Zuständigkeiten, Adressen, Tel.-nummer, Bereitschaftsdienst)
-  lückenlose Darstellung der Alarmkette in Abstimmung
  mit dem AG
-  Konzept einer sichergestellten Erreichbarkeit und
  Verfügbarkeit des AN außerhalb der Bautätigkeit (werktags)
-  Beschreibung von Sofortmaßnahmen auf der Baustelle
  bei Feststellung des Havarieschadens
-  Maßnahmen im Fall möglicher Havarien darstellen
Menge: 1,000 psch

**1.2.9 Schachterlaubnis Medienträger**
Einholung aller Leitungsauskünfte und Schachtscheine bzw. Schachterlaubnisscheine der Rechtsträger öffentlicher Ver- und Entsorgungsleitungen für die Gesamtmaßnahme (einschl. event. Grabeeinweisung). Mit dem Aufwand für die Einholung der Leitungsauskünfte und Schachtscheine sind ggf. entstehende Kostenbescheide der jeweiligen Rechtsträger abgegolten.
Eine gesonderte Vergütung von Kosten und Auslagen im Schachtscheinverfahren erfolgt nicht.
Menge: 1,000 psch

**1.2.10 Freistellungserklärungen einholen**
Nach Abschluss der Arbeiten ist die schriftliche Zustimmung der von den Bauarbeiten betroffenen Grundstücks- und sonstigen Eigentümer über das ordnungsgemäße Hinterlassen bauzeitlich in Anspruch genommener Flächen einzuholen.
Die Freistellung von Ansprüchen gegenüber dem AG ist einzuholen und dem AG schriftlich zu übergeben.
Einzukalkulieren ist auch das nochmalige Abfragen/ Einholen der Freistellungserklärungen bei Grundstückseigentümern, sofern im Rahmen der erstmaligen Anfrage keine Antwort/ Zustimmung erhalten wurde.
Menge: 7,000 St

**1.2.11 Anfertigung von erforderlichen Detail- und Werkstattplanungen für alle neu einzubauenden Bauteile**
Anfertigung von erforderlichen Detail- und Werkstattzeichnungen,
alle LV-Bereiche, wenn nicht gesondert verlangt,
Grundlage bildet die vorliegende Ausführungsplanung.
Werkstattzeichnungen sind als Ergänzung bzw. Fortschreibung
der Ausführungsplanung zu erstellen.
Werkstattzeichnungen einschl. Material- und Stücklisten.
Prüfkosten trägt der AG.

Ermittlung der exakten Gewichte der Bauteilgruppen,
Ermittlung der Anstrichflächengröße getrennt nach
  -  luftbeaufschlagten Flächen
  -  stark beanspruchten Flächen.

Notwendige Aufmaße an der Konstruktion vor-Ort nehmen.

Lieferung der Werkstattzeichnungen in
3-facher Ausfertigung in Papierform und
1-fach digital auf Datenträger im dxf, dwg und pdf-Format.

Werkstattplanung mind. für folgende Baugruppen:

- Bedienstege einschl. Geländer und Gitterrostabdeckung
- Geländer
- Holmabdeckung einschl. Aussparungen Bedienstege
- Sämtliche Stahleinbauteile, wie Nischen, Sohlbalken, Griesständer und
  deren Tragkonstruktionen und deren dichten Anschluss an die Spundwände für die Wehr- und Notverschlüsse
  (auf Staubohlen und Alu-Dammbalken abgestimmt)
- Schwimmbalken einschl. kompletter Befestigungskonstruktion
  an den Spundwänden
- Trennwände Fischpass, bestehend aus
    -  Stahlrahmen einschl. Bleche und Aussteifungen
  zum dichten Anschluss an Spundwände
    -  Holzausfachung
- Umlenkblock einschl. Befestigung und dichtem Anschluss
  an die Spundwände
- Staubohlenlager, auf Staubohlen abgestimmt
- Pegellatten
- Kleinteile und Zubehör
- allgemeine Ausrüstungsteile
- Anpassungen Schal- und Bewehrungspläne auf die
  endgültigen Einbauteile der Werksplanung

Notwendige Anpassungen der Ausführungsunterlagen
weiterer Bauteile, die aus Abweichungen von der ursprünglich
geplanten Ausführung resultieren,
sind ebenfalls planerisch zu bearbeiten.
Die Umplanungen werden nicht gesondert vergütet.
Menge: 1,000 psch

**1.2.12 Aufstellen und Lieferung von statischen Berechnungen**
Aufstellen und Liefern von zusätzlichen, erforderlichen, technischen
und statischen Berechnungen sowie aller erforderlichen
Nachweise für die Baumaßnahme (alle LV- Abschnitte),
insbesondere:
- statische Nachweise im Rahmen der Werkstattplanung
  (z. B. Tragkonstruktion, Ausrüstung, Anschlüsse,
  Befestigungen etc.)
- technische Berechnungen im Rahmen der Werkstattplanung
- Nachweise und Zulassungen für die zur Ausführung
  kommenden Materialien und Fabrikate
- Statische Nachweise ggf. erforderlicher Baubehelfe
- Filterstabilitätsnachweise für die gewählten Materialien
  der Sohl- und Böschungssicherungen

Die Fortschreibung des Lastenheftes wird nicht gesondert vergütet.

Einschl. ggf. erf. statischer Prüfung durch einen
anerkannten Prüfingenieur,
Prüfkosten trägt der AG.
Lieferung der Unterlagen in 3- facher Ausfertigung auf
Weißpapier und 1- fach digital im pdf- Format.
Menge: 1,000 psch

#### 1.3 VORARBEITEN

**1.3.1 Nistkasten für Vögel klein (z.B. Meisenarten) liefern und aufhängen**
Nistkasten für Höhlenbrüter liefern
inkl. Befestigung und Montage am Baum,
Fluglochweite: D 26 mm, mit Räuberschutz,
vorzugsweise Holzbeton
Außenmaße: ca. B 17 x H 26 x T 18 cm,
(baugleich Schwegler Nisthöhle 1B)
Aufhanghöhe mind. 3 m in Abstimmung mit der ÖBB.
Lage: Gemarkung Burg, Flur 8, Flurstück 354 und 142
Abstimmung mit der ÖBB
Menge: 2,000 St

**1.3.2 Fledermausflachkasten (Sommerquartier) liefern und aufhängen**
Fledermausflachkasten liefern,
inkl. Befestigung und Montage am Baum,
nach unten offenes Spaltenquartier mit eingearbeiteter Holzrückwand,
vorzugsweise Holzbeton,
Maße: B 27 x H 43 x T 14 cm
(baugleich Schwegler Fledermausflachkasten 1FF).
Aufhanghöhe: mind 4 m in Abstimmung mit der ÖBB.
Lage: Gemarkung Burg, Flur 8, Flurstück 354 und 142
in Abstimmung mit ÖBB.
Menge: 4,000 St

*Hinweis:  Elektrobefischung*
Der beauftragte Elektrobefischer muss zwei Wochen vor Beginn der Befischung ggü. der Fischereibehörde eine Haftpflichtversicherung (500.000 € für Personenschaden, 50.000 € für Sachschaden) für die Elektrofischerei vorlegen.

Bei der unterer Fischereibehörde ist eine Ausnahmegenehmigung für ganzjährig geschützte Arten zu beantragen. Der Aufwand und die Kosten dafür sind in einer gesonderten Position zu kalkulieren.

Es besteht die Pflicht, für das Nachstellen von Fischen, Muscheln und Krebsen usw. einen Fischereischein nach § 17 Abs. 2 BbgFischG vorzuweisen.

Vor Beginn der Befischung ist die Erlaubnis des Fischereiausübungsberechtigten (wenn vorhanden) des betreffenden Gewässerabschnittes einzuholen.
Die Aufwendungen sind in die Position "Elektrobefischung durchführen" einzukalkulieren.

Die Elektrobefischung ist nach Errichten der ober- und
unterwasserseitigen Fangedämme durchzuführen.

**1.3.3 Ausnahmegenehmigung einholen, ganzjährig geschützte Arten**
Bei der unteren Fischereibehörde ist durch den Ausführenden
der Elektrobefischung ein Antrag auf Ausnahmegenehmigung zur Befischung
ganzjährig geschützter Arten zu stellen.
Vorlage zur Genehmigung in schriftlicher Form
bei der Unteren Fischereibehörde des Landkreises
vier Wochen vor Beginn der Arbeiten im Gewässer,
Genehmigungsantrag für Elektrobefischung ganzjährig
geschützter Arten stellen,
erforderlichenfalls anpassen,
einschl. Kosten der Genehmigung.

Die Leistung gilt als erbracht, wenn die Ausnahmegenehmigung
der Unteren Fischereibehörde rechtzeitig schriftlich vorliegt.
Menge: 1,000 Psch

**1.3.4 Elektrobefischung durchführen**
Gewässer abfischen durch Elektrobefischung,
mit entsprechendem Vorlauf zu den Arbeiten im Gewässer,
entsprechend Bauablauf und Technologie des AN.
Baugrube zwischen ober- und unterwasserseitigem Fangedamm.

Fische bergen, ggf. zwischenlagern, transportieren und
im Freiwasser außerhalb Baugrube einsetzen,
Transportweg bis 100 m.

Einschl. Einholen der erf. Erlaubnisse und einschl. Gebühren für z.B.
  -  Zustimmung des Fischereiausübungsberechtigten
sowie erforderliches Material und Geräte.
Ausnahmegenehmigung bei unterer Fischereibehörde
für ganzjährig geschützte Arten wird gesondert vergütet.

Ausführung durch zugelassenes, fachkompetentes und
hinreichend ausgestattetes Personal bzw. Sachverständigen.
Gewässertiefe bis 1,5 m, punktuell in Kolken tiefer bis 2,5 m.
Gewässeroberfläche über 280 bis 330 m².
Menge: 320,000 m2

**1.3.5 Gewässersohle abkeschern/ abräumen/ ablesen und umsetzen, Fische, Muscheln, Kleintiere**
Muscheln, Kleintiere von Gewässersohle und -böschungen
in Abhängigkeit der möglichen Begehbarkeit,
ablesen/ aufnehmen/ abkeschern in Handarbeit.
z. B. Fische, Muscheln, Krebse
mit Fortschritt der Baugrubentrockenlegung,
Tiere in Eimern oder gleichwertig umsetzen ohne Zwischenlagerung,
durch fachkompetentes und hinreichend ausgestattetes Personal
eines Fachbüro bzw. Sachverständigen.

Abrechnung nach m² Gewässersohle für alle Leistungen
Menge: 320,000 m2

**1.3.6 Dokumentation Elektrobefischung, Muschel- und Kleintierabsammlung**
Dokumentation und Nachweis
- der Elektrobefischung
- der Muschel- und Kleintierabsammlung
mit Angabe:
-  Datum, Uhrzeit der Befischung / Absammlung
-  Bereich der Tätigkeit (Stationierung)
-  Belehrung der Hilfskräfte
-  qualitative und quantitative Fangzusammensetzung
  und -verwendung
-  Genehmigung / Erlaubnis
Unterlagen 2-fach liefern in Papier
und 1-fach digital im pdf-Format,
6 Tage nach den Leistungen.
Menge: 1,000 psch

**1.3.7 Baugelände abräumen, Wurzelstöcke, Astwerk Steine/Mauer/Zaun. Ges.Räumg.Verw.**
Baugelände abräumen. Baugelände nach Unterlagen des AG.
Auf dem Baugelände vorhanden.
Wurzelstöcke anderweitig gefällter Bäume bis zu 0,1 m
Durchmesser an der Schnittstelle.
Astwerk gefällter Bäume, Holzreste.
Steine, Betonreste, Mauerreste und abgängige Zäune.
Gesamtes Räumgut der Verwertung nach Wahl des AN zuführen. Verwertung nach Unterlagen des AG nachweisen.
Menge: 1,000 psch

**1.3.8 Lichtraumschnitt Baufeld**
Lichtraumschnitt nach Erfordernis in Abhängigkeit der
Technologie des AN im Baufeld,
zur Schaffung der Baufreiheit im Baufeld.
Lichtraumschnitt auf das notwendigste begrenzen und
nur in Abstimmung mit AG und ÖBÜ.
Schnitt- und Räumgut sortengetrennt der Verwertung
nach Wahl des AN zuführen.
Menge: 1,000 psch

**1.3.9 Lichtraumprofilschn. v. Einzelästen**
Lichtraumprofilschnitt lokal an Einzelästen auf Weisung
AG durchführen.
Äste erforderlichenfalls auf Astring absägen oder auf
Zugast einkürzen.
Abgerechnet wird der Einzelschnitt.
Höhe des lichten Raumes = bis 6,00 m über Gelände.
Schnittflächen über 3 bis 10 cm Durchmesser vollflächig
mit Wundbehandlungsstoff versehen. Bei Schnittflächen
über 10 cm Durchmesser Wundbehandlungsstoff nur auf den
Wundrand und das angrenzende Splintholz (ca. 2 cm) auftragen.
Schnittgut Verwertung nach Wahl des AN.
Menge: 30,000 St

**1.3.10 Sträucher, Jungwuchs und Buschwerk roden**
Sträucher, Jungwuchs und Buschwerk jeder Art mit
Wurzelwerk roden,
Durchmesser bis 10 cm,
Wurzellöcher unterhalb des Planums mit
geeignetem Boden verfüllen,
anfallende Stoffe der Verwertung nach Wahl des AN
zuführen.
Menge: 50,000 m2

**1.3.11 Schutz für Baumstamm herstellen StDm bis 60 cm * Polst.=flex.Drai. Brett 24 mm * Höhe mind. 2,50 m Material abbauen**
Schutz für Baumstamm durch Mantel mit Polsterung herstellen und während der Bauzeit vor- und unterhalten.
Der Mantel darf den Baumstamm und die Wurzelanläufe
nicht berühren.
Stammdurchmesser bis 60 cm, Baumschutz ggf. halbseitig.
Polsterung des Stammes mit flexiblen Kunststoff-
Drainrohren.
Mantel aus Brettern, 24 mm dick, lückenlos befestigen.
Mantelhöhe mindestens 2,50 m.
Schutz nach Beendigung der Bauarbeiten abbauen und
entfernen.
Menge: 20,000 St

**1.3.12 Baumschutz - Äste zur Seite binden**
Liefern und fachgerechtes Anbringen von
temporären Bindungen zur Sicherung und
zum Schutz von Baumästen im Arbeitsbereich der Baustelle.
In Abstimmung mit ökol. Baubegleitung:
Äste vor Beginn der Bauarbeiten schonend hochbinden oder
zur Seite ziehen und mittels geeigneter, rinden- und
astschonender Gurte, Bänder oder Seile zu fixieren.
Die Bindungen so auszuführen, dass keine
Beschädigungen an Ästen, Rinde oder Baumkrone entstehen.
Das Abschneiden oder Einkürzen von Ästen ist auf
ein Mindestmaß zu reduzieren (gesonderte Vergütung).
Einschl. Lieferung aller erforderlichen Befestigungsmaterialien und
Schutzmaßnahmen der Rinde gegen Druck- und Scheuerstellen

Anzahl Bäume: 1 St. nahe der Rammachse Spundwand
Anzahl der Äste: ca. 10
Art: Eiche
Größe: Stamm-Dm ~ 0,4 m, Kronen-Dm ~ 14 m

Nach Abschluss der Bauarbeiten sämtliche Bindungen
rückstandslos entfernen und ursprünglichen Zustand wiederherzustellen.
Entsorgung der verwendeten Materialien
Menge: 1,000 Psch

**1.3.13 Zulage Schutz für Baumstamm herstellen StDm über 60 cm, halbseitig**
Zulage zu Pos. zuvor: "Schutz für Baumstamm"
Stammdurchmesser über 60 cm bis 120 cm,
Baumschutz ggf. halbseitig dem Baufeld zugewandt herstellen.
Ausführung und Rückbau wie Pos. zuvor.
Menge: 5,000 St

**1.3.14 Schutz für Baumgruppen, Einzelbäume herstellen, Anw. AG**
Schutz für Baumgruppen oder Einzelbäume
mittels Einzäunung herstellen.
Auf Anweisung des AG.
Einzäununge mittels Bauzaun
auf unbefestigtem Untergrund,
aus Einzelelementen mit verzinktem Stahlrohrrahmen und
Vergitterung, mit Standfüßen,
Zaunoberkante über Oberfläche Gelände 1,75 m,
Ausführung vorhalten während der Bauzeit,
einrichten und räumen.
Menge: 15,000 m

**1.3.15 Schutz für Biotope und Gehölze herstellen, Anw. AG**
Schutz für geschützte Biotope und Gehölzgruppen
nahe bzw. an das Baufeld angrenzend.
Einzäunung herstellen.
Auf Anweisung des AG.
Einzäunung mittels Bauzaun
auf unbefestigtem Untergrund,
aus Einzelelementen mit verzinktem Stahlrohrrahmen und
Vergitterung, mit Standfüßen,
Zaunoberkante über Oberfläche Gelände 1,75 m,
Ausführung vorhalten während der Bauzeit,
einrichten und räumen.
einschließlich fachgerechtem Amphibienschutzzaun an
den Bauzäunen befestigt und in den Untergrund eingebunden.
Einschl. dafür erforderlicher Erdarbeiten.
Anweisungen der ökologischen Baubegleitung
sind Folge zu leisten.
Menge: 50,000 m

**1.3.16 Bäume fällen, Stubben roden, D = 0,1 bis 0,3 m**
Bäume fällen, höchstens 0,25 m über dem Erdboden
absägen. Wurzelstöcke roden, Gemessen wird der
Durchmesser 1 m über dem Erdboden.
Durchmesser über 10 bis 30 cm.
Nutzbares Holz verbleibt im Eigentum des Grundstückbesitzers,
Stämme, Äste transportfähig auf 1 m Länge schneiden,
Wurzelstöcke der Verwertung nach Wahl des AN zuführen
Schlagabraum der Verwertung nach Wahl des AN zuführen.
Alle Stubbenlöcher sind bei lagenweiser Verdichtung wasserseitig mit bindigem Erdstoff und luftseitig mit Stützkörpermaterial zu verfüllen.
Menge: 22,000 St

**1.3.17 Bäume fällen, Stubben roden, D = 0,3 bis 0,5 m**
Bäume fällen, höchstens 0,25 m über dem Erdboden
absägen. Wurzelstöcke roden. Gemessen wird der
Durchmesser 1 m über dem Erdboden.
Durchmesser über 30 bis 50 cm.
Nutzbares Holz verbleibt im Eigentum des Grundstückbesitzers,
Stämme, Äste transportfähig auf 1 m Länge schneiden,
Wurzelstöcke der Verwertung nach Wahl des AN zuführen
Schlagabraum der Verwertung nach Wahl des AN zuführen.
Alle Stubbenlöcher sind bei lagenweiser Verdichtung wasserseitig mit bindigem Erdstoff und luftseitig mit Stützkörpermaterial zu verfüllen.
Menge: 4,000 St

**1.3.18 Bäume fällen, Stubben roden, D = 0,5 bis 0,7 m**
Bäume fällen, höchstens 0,25 m über dem Erdboden
absägen. Wurzelstöcke roden. Gemessen wird der
Durchmesser 1 m über dem Erdboden.
Durchmesser über 50 bis 70 cm.
Nutzbares Holz verbleibt im Eigentum des Grundstückbesitzers,
Stämme, Äste transportfähig auf 1 m Länge schneiden,
Wurzelstöcke der Verwertung nach Wahl des AN zuführen
Schlagabraum der Verwertung nach Wahl des AN zuführen.
Alle Stubbenlöcher sind bei lagenweiser Verdichtung wasserseitig mit bindigem Erdstoff und luftseitig mit Stützkörpermaterial zu verfüllen.
Menge: 6,000 St

**1.3.19 Hinweisschilder Rückbauen, zwischenlagern**
Im Baufeld vorhandene Hinweisschilder und Leitschilder
zurückbauen,
einschl. ggf. vorh. Fundament,
Schilder für den Wiederaufbau zwischenlagern.
Fundamentabbruch der Verwertung nach Wahl AN
zuführen (Nachweis).
Menge: 2,000 St

#### 1.4 WASSERHALTUNG

*Hinweis:  Hinweis:*
Die Einrichtung und Durchführung der Wasserhaltung und
Grundwasserabsenkung ist in hohem Maße von den Möglichkeiten
des Baubetriebs abhängig.
Die Wahl der Technologie ist in Abhängigkeit von den bekannten
Randbedingungen dem Bieter überlassen.
Die in den Unterlagen des AG dargestellte Art und Weise der
Wasserhaltung ist als Vorschlag und eine Möglichkeit anzusehen.
In die folgenden Positionen sind alle Hilfs- und Nebenarbeiten sowie
der zeitliche und materielle Aufwand für sämtliche Geräte, Stoffe und
Betriebsmittel, die für die Durchführung der Wasserhaltung in
sämtlichen Bauabschnitten über die gesamte Bauzeit erforderlich
sind, einzukalkulieren.

Vor der ersten Wasserabsenkung ist die Elektrobefischung durchzuführen
(siehe Position 1.3.4).
Während der ersten und aller weiteren Absenkungen ist das Abkeschern und Absammeln von aquatischen Lebewesen laufend durchzuführen.

**1.4.1 Wasserhaltungskonzept**
Erstellen eines Konzeptes für die zur Durchführung
der Bauarbeiten erforderlichen Wasserhaltungsmaßnahmen
für die gesamte Baumaßnahme.

Abstimmung mit AG und Vorlage zur Genehmigung
in schriftlicher Form bei der Unteren Wasserbehörde des Landkreises
vier Wochen vor Beginn der Arbeiten im Gewässer,
einschl. der rechnerischen, überschlägigen Ermittlung der
erforderlichen Wassermengen.
Genehmigungsantrag für Grundwasserabsenkung
bei der Wasserbehörde stellen,
erforderlichenfalls anpassen,
Kosten der Genehmigung / Erlaubnis übernimmt AG.

Die Leistung gilt als erbracht, wenn die Zustimmung
(wasserrechtliche Erlaubnis)
der Unteren Wasserbehörde schriftlich vorliegt.
Menge: 1,000 psch

**1.4.2 Messprogramm für Grundwasserabsenkung**
Entsprechend Vorgaben der erteilten wasserrechtlichen
Erlaubnis zur Grundwasserabsenkung,
Erstellen und Durchführen eines Messprogramms
zur Überwachung der Wassermengen und Wassergüte,
einschl. erforderlicher Messapparaturen, Probenahmen,
Laboruntersuchungen durch fachkundiges Personal.
In die Pauschale sind alle notwendigen Aufwendungen
und Kosten einzukalkulieren, die für eine ordnungsgemäße
Überwachung der Grundwasserabsenkung entsprechend
den Auflagen aus der wasserrechtlichen Erlaubnis
notwendig sind.
Einschl. Protokollieren und Dokumentieren.
Unterlagen regelmäßig dem AG und der unteren
Wasserbehörde vorlegen.
Einschl. Abschlussdokumentation für Baudokumentation.
Menge: 1,000 Psch

**1.4.3 Oberwasser: Baubehelf Wasserhaltungsspundwand**
Stahlspundbohle liefern, einbauen, vorhalten, rückbauen,
Baubehelf,
als oberwasserseitiger Fangedamm, Wasserhaltungsverbau,
entsprechend Wasserhaltungskonzept des AN

Spundbohlen nach Wahl AN,
Widerstandsmoment W >/= 1270 cm3/m Wand,
Profillänge über 7 bis 8 m,
Schlossdichtung mit bitumenhaltiger Paste,
Verbaulänge über die Breite des Gewässers an Einbaustation,
Einbinden in die Böschung, Gesamtverbaulänge ca. 9 m,
OK SPW +52,70 m NHN,
Einbringtiefe über 4 bis 6 m,
Boden gemäß Baugrund-/Gründungsgutachten.
Es werden die Spundwände in Wandachse und Tiefe abgerechnet.
Beim Einbau werden 75 % der Menge vergütet,
nach Rückbau und Materialbeseitigung erfolgt restliche Vergütung.
Mit Rammhindernissen in Form von Wurzeln und Steinen ist zu
rechnen. Die Wahl der Rammachse ist diesbezüglich vor Ort günstig
zu wählen.
Menge: 65,000 m2

**1.4.4 Rammhindernis beseitigen**
Durchbohren von Steinen/ Altfundamenten/ Stahlbeton, Wurzeln,
Beseitigung von Hindernissen im Bereich von Auffüllungen,
Technologie nach Wahl des AN.
Die Ausführung erfolgt ausschließlich auf gesonderte
Veranlassung durch den AG.

Verrechnungssatz für erforderlichen Maschinen- und
Personalaufwand nach Wahl des AN einsetzen.
Der Verrechnungssatz für das jeweilige Gerät umfasst sämtliche Aufwendungen für den Einsatz, insbesondere Gerätevorhalte- und Betriebsstoffkosten sowie sämtliche Zuschläge einschließlich der Kosten für das Bedienpersonal.
Der Verrechnungssatz gilt für das zum Zeitpunkt des Abrufes einsatzbereit auf der Baustelle befindliche Baugerät.
Vergütet werden die angefangene Stunden zwischen Einsatzbeginn und - ende, jedoch ohne Reparatur- und Wartungszeiten.

Der Verrechnungssatz für das Gerät umfasst
sämtliche Aufwendungen für den Betrieb,
Gemeinkosten, Wagnis und Gewinn.
Menge: 10,000 h

**1.4.5 Unterwasser: Baubehelf Fangedamm, Techn. Wahl AN**
Fangedamm herstellen, vorhalten, rückbauen
als Trenndamm Quer im Gewässer.
zur unterwasserseitigen Gerinneabsperrung,
Technologie nach Wahl des AN,
z.B. mit Bigbags und Folie oder gleichwertig.
Ausführung entsprechend Wasserhaltungskonzept des AN.

Länge ca. 9 m
Höhe bis 1,20 m

Beim Einbau werden 75 % der Menge vergütet,
nach Rückbau und Materialbeseitigung erfolgt restliche Vergütung.
Menge: 9,000 m

**1.4.6 Wasserhaltung Baugrube einrichten, rückbauen Techn. Wahl AN, 50 bis 60 m³/h**
Wasserhaltung nach Wahl des AN
ab Geländeoberfläche einrichten und
entsprechend Baufortschritt rückbauen / ggf. umsetzen,

einschl. Energiebereitstellung Technologie nach Wahl des AN,
einschl. Abflussleitung zum Vorfluter, Länge bis 50 m.

Trocken zu legende Baugrubenfläche ca. 8 x 45 m,
Fördermenge bis 50-60 m3/h Gundwasser,
Förderhöhe bis ca. 2,5 m,
Absenkziel bis 50 cm unter tiefster Baugrubensohle.
einschl. z.B. Dränageleitungen, temp. Sammelschächte
oder Pumpensumpf für die Pumpe,
einschl. Wassermengenerfassung/ Wassermengenzähler.
Menge: 1,000 psch

**1.4.7 Zulage erhöhte Wassermenge Wasserhaltung**
wie Position zuvor
erhöhte Wassermenge für Wasserhaltung Baugrube
über 60 bis 120 m³/h.
Durch zusätzliche Pumpe,
einschl. Energieversorgung.
Menge: 1,000 Psch

**1.4.8 Wasserhaltung vorhalten**
Wasserhaltung entspr. Positionen zuvor
vorhalten,
gilt für Pos. 1.4.6 und Zulageposition 1.4.5
einschl. Energiebereitstellung,
einschl. Abflussleitung zum Vorfluter.
Menge: 60,000 d

**1.4.9 Wasserhaltung betreiben**
Wasserhaltung entspr. Position zuvor
betreiben,
einschl. Energiebereitstellung,
einschl. Abflussleitung zum Vorfluter.

Fördermenge bis 50-60 m3/h,
Förderhöhe bis ca. 2,5 m,
Absenkziel bis 50 cm unter tiefster Baugrubensohle.

Mit dieser Position sind alle Hilfs- und Nebenarbeiten sowie
der Aufwand für sämtliche Geräte, Stoffe und Betriebsmittel
abgegolten.
Menge: 50,000 d

**1.4.10 Zulage Wasserhaltung betreiben, erhöhte Wassermenge**
wie Pos. zuvor
Wasserhaltung betreiben,
jedoch Zulage für
Fördermenge über 60 - 120 m3/h.
Menge: 20,000 d

*Hinweis:  Sicherstellung ökologischer Mindestabfluss*
*** Sicherstellung ökologischer Mindestabfluss

**1.4.11 bauzeitliche Verrohrung/Gewässerumleitung für ökol. Mindestabfluss herstellen, unterhalten, rückbauen**
Bauzeitliche Rohrleitung nach Wahl des AN,
Leitung DN 400 (z.B. KG-Rohre) vom Ober- zum Unterwasser
oder gleichwertige Überleitung temporär herstellen
für die Dauer der Bauzeit unterhalten
und rückbauen.
Rohrleitungstrasse nach Technologie und Wahl AN,
Vorschlag entspr. Plan 3.2: BE, Baumfällungen, Baumschutz.
Ggf. Umsetzen nach Baufortschritt.
Einschl. Installation einer Absperr- und Regulierungsmöglichkeit
nach Wahl AN (z.B. manuell bedienbarer Schieber) im Einlaufbereich
(Oberwasser).

Ziel: permanente Sicherstellung von 100 l/s Mindestdurchfluss
in der abgesperrten Neuen Spree vor und hinter der Baugrube
als ökologische Maßnahme.
Durchfluss im Freigefälle.
Menge: 60,000 m

**1.4.12 Zulage: Rohrgraben für Rohrleitung DN 400**
Zulage für Position zuvor
Bei Verlegung im Gelände außerhalb der Baugrube,
zur Herstellung eines Freigefälleabflusses:
Ausheben und wieder Verfüllen eines Rohrgrabens
Abmessungen nach Erfordernis:
Breite ca. 60 cm
Tiefe bis 100 cm.
Handschachtung im Wurzelbereich von Bäumen
ist einzukalkulieren.
Nach Bauabschluss Rohrleitung wieder freilegen und
ausbauen,
Rohrgraben wieder verschließen und verdichten.
Nach Bauabschluss Gelände in den ursprünglichen
Zustand versetzen.
Menge: 60,000 m

**1.4.13 Zulage: Gewährleistung Ökologischen Mindestabfluss 100 l/s durch Pumpen sichern**
Zulage zur Pos. zuvor:
Ökologischen Mindestabfluss von 100 l/s durch Pumpen
sicherstellen, wenn Abfluss im Freigefälle nicht möglich ist.
Position auf Anweisung des AG ausführen.

Technologie nach Wahl des AN
Pumpenanlage einrichten und rückbauen,
ggf. Umsetzen nach Baufortschritt,
einschl. z.B. temp. Schacht oder Pumpensumpf für die Pumpe.

Pumpenanlage vorhalten und betreiben,
einschl. Energiebereitstellung Technologie nach Wahl des AN,
Fördermenge: 100 l/s
für die Dauer der Bauzeit (Gerinneunterbrechung)
Mit dieser Pauschale sind alle Hilfs- und Nebenarbeiten sowie
der Aufwand für sämtliche Geräte, Stoffe und Betriebsmittel
abgegolten.
Menge: 1,000 psch

#### 1.5 LANDSCHAFTSBAU

**1.5.1 Bewachsene Fläche Baufeld mähen**
Bewachsene Fläche des Baufelds mähen,
Schnittgut aufnehmen und für Abtransport
auf Haufwerk setzen,
Wege und Fahrspuren, unebenes Gelände,
Wiesenfläche, Böschungen bis 1:2.
Mähgut Entsorgen nach Wahl des AN.
Menge: 1500,000 m2

**1.5.2 Oberboden abtragen laden fördern lagern, Abtragdicke 10-30cm**
Oberboden, profilgerecht abtragen, laden, fördern und geordnet lagern,
Homogenbereich A nach Baugrundgutachten.

Abtragsdicke über 10 bis 30 cm, i.M. 20 cm,
Auffüllbereiche und Böschungen,
Neigung bis 1:1
Boden auf Lager des AN transportieren
Mengenermittlung nach Aufmaß an der Entnahmestelle.
Menge: 350,000 m2

**1.5.3 Gelagerten Oberboden vom Lager AN, aufbereiten, andecken**
Gelagerten Oberboden sieben, laden, fördern und
profilgerecht andecken. Einschl. trittfest verdichten und
ständigen Massenausgleich bei Setzungen nach dem
Anpritschen/ Planieren.
Oberboden vom Lager des AN sieben, laden und transportieren.
Andecken auf Flächen in Ebenen und von Böschungen bis 1:1,5.
Unrat, Fremdstoffe und Wurzelwerk ständig aussondern
und beseitigen.
Dicke der Andeckung >/= 20 bis 30 cm,
Abgerechnet wird nach Auftragsprofilen.
Menge: 70,000 m3

**1.5.4 Oberboden liefern auftragen**
Oberboden, liefern, profilgerecht auftragen,
Bodengruppe 1 DIN 18915 (organisch), eine Bodengruppe,
Bodengruppe 1 OH DIN 18196 (grob- bis gemischtkörniger Boden mit Beimengungen humoser Art),
Auftragsdicke >/= 20 bis 30 cm.
Menge: 150,000 m2

**1.5.5 Feinplanie für Raseneinsaat**
Herstellen einer fachgerechten Feinplanie auf den
Ansaatflächen, incl. Fräsarbeit bei scholligem Oberboden
als Vorarbeit zur Raseneinsaat
Steine, Unkraut, Fremdkörper,schwer verrottbare Pflanzenteile
und dergleichen ablesen;
Planumsabweichung +/- 3 cm auf 4 m Messstrecke.
auf Böschungen und Ebenen
Menge: 500,000 m2

**1.5.6 Rasenansaat mit REGIO-Saatgut Ufermischung**
REGIO-Saatgutmischung liefern und ansäen
inkl. einigeln, Fläche walzen und anwässern.

Saatgut: zertifiziertes Regiosaatgut nach RegioZert®
Mischung: Herkunftsregion 4, UG 4
(Ostdeutsches Tiefland)
autochthones Saatgut für gewässerbegleitende
Hochstaudenfluren (Ufermischung)
Mischung vor Bestellung Abstimmen mit ökolog. Baubegleitung
Mischung durch AG freigeben lassen.

Zusammensetzung:
65 .. 70% Gräser
30 .. 35% Kräuter und Leguminosen
Ansaatmenge:  5 g/m² (bei Erosionsgefahr 7 g/m²)
zusätzlich 2 g/m² Ammensaat
Neigung: eben bis 1:1 geneigt,

Der Nachweis erfolgt über den Lieferschein.
Abrechnung nach m² Rasenfläche.
Menge: 500,000 m2

**1.5.7 Rekultivierung der landwirtschaftlichen Nutzfläche, Grünflächen**
Rekultivierung der vorübergehend in Anspruch genommenen
landwirtschaftlichen Nutzflächen.
Auflockerung der verdichteten Oberflächen.
Herstellen von Rasenplanum und Ansaat von Rasen
Flächenneigung: 1:2 bis horizontal
Ansaatstärke 5 bis 7 g/m²
Begrünung auf Oberboden,
Fläche tiefenlockern ca. 50 cm tief,
saatfertig vorbereiten nach DIN 18915,
Ansäen, einschl. Anwalzen.

Saatgut: zertifiziertes Regiosaatgut nach RegioZert®:
Grundmischung :
  -  70% Gräser
  -  30% Kräuter & Leguminosen
  -  zusätzlich 2 g/m² Ammensaat
  -  Ursprungsgebiet UG 4/ HK 4,
Vor Aussaat ist der Nachweis der Artenzusammensetzung
durch Vorlage des Lieferscheines auszuweisen.
Menge: 1000,000 m2

#### 1.6 RÜCKBAU / ABBRUCHARBEITEN

**1.6.1 Abbruch Beton- und Stahlbetonbauteile D bis 150 cm, Geräteeinsatz möglich laden transp.**
Abbruch des Wehres, Beton- und Stahlbetonbauteile,
im Rahmen einer Totalabbruchmaßnahme,
Abbruchdicke bis 150 cm, Ausführung im Freien,
Arbeitshöhe bis 2,00 m, Erschwernis durch horizontale
und vertikale Förderwege von der Abbruchstelle zur
Bereitstellungsfläche / zum Ladeplatz
Hauptbauteile:
 - Widerlager
 - Bodenplatte
 - Sonstige Bauteile wie Stb-Balken etc.

aufgenommene Stoffe sammeln, zerkleinern,
max. Kantenlänge bis 60 cm,
Materialien stofflich und nach Sorte trennen,
an geeigneter Stelle im Baufeld,
auf Flächen oder in Behältern des AN lagern,
Behältergröße nach Wahl des AN.
Menge: 32,000 m3

**1.6.2 Abbruch altes Wehr Stahlbau, Ausrüstung**
Stahlbauteile abbrechen, Verbindung zum Bauwerk teilweise vorh.,
(Not-)Verschlussnischen, Griesständer,
Abdeckungen, Sohlbalken, Geländer etc.

Abbruch nach der Technologie und Disposition des AN.

Abgebrochene Teile von anderen Materialien trennen,
sammeln und an geeigneter Stelle im Baufeld, auf Flächen
oder im Behälter des AN lagern,
der Verwertung nach Wahl des AN zuführen.

Mengenermittlung erfolgt nach Wiegekarte.
Menge: 3,000 t

**1.6.3 Abbruch Holzspundwand, auf Baugrubensohle trennen**
Holzspundwände auf Höhe Baugrubensohle trennen
und rückbauen,
Holzspundwand alt im Sohl- und Wasserwechselbereich

Reststoffe beseitigen
Durchmesser / Dicke ca. 10 bis 30 cm
Menge: 9,000 m

**1.6.4 Rückbau Sohl- und Böschungsbefestigung, zwischenlagern**
Vorhandene Sohl- und Böschungsbefestigung
im Ober- und Unterwasser des Wehres aufnehmen
und von anderen Stoffen grob trennen.
Technologie nach Wahl AN (z.B. mit Sieblöffel).
Wasserbausteine mit Kantenlänge 5 - 50 cm
(mit ist Übergrößen zu rechnen).
Schichtdicke bis 70 cm (i,M. 40 cm).
Bauschutt, Schrott und Müll aussortieren.
WBS zur Wiederverwendung reinigen.

Wasserbausteine an geeigneter Stelle im Baufeld,
auf Flächen oder im Behälter des AN zwischenlagern.
Abrechnung nach Aufmaß der Flächen vor Abtrag.
Menge: 100,000 m2

**1.6.5 Abbruch Palisadenreihe**
Vorhandene Palisadenreihe als Böschungssicherung abbrechen,
Material: Holzpfähle dicht an dicht,
Pfahllänge: 2 bis 3 m,
einschließlich beräumen hinterlegtem Totholz.
Bauschutt, Schrott und Müll aussortieren
und sortengetrennt der Verwertung nach Wahl des AN zuführen.

Materialien an geeigneter Stelle im Baufeld, auf Flächen
oder im Behälter des AN lagern und anschließend der
Verwertung nach Wahl des AN zuführen.
Menge: 5,000 m

#### 1.7 RAMMARBEITEN

*Hinweis:  Rammarbeiten*
Rammarbeiten nach den Vorgaben und auf Basis
des vom AN aufgestellten und vom AG bestätigten
Rammplanes herstellen.

Es ist ein erschütterungsarmes Einbringverfahren
zu wählen.

**1.7.1 Rammplan erstellen**
Rammplan als Abwicklung,
Übergabe 14 Tage vor Spundwandeinbau an den AG zur Bestätigung,
Darstellung der Spundwandhöhen, Passmaße, Abwinklungen,
Spundwände mit laufenden Nummern bezeichnen.
Entsprechend Unterlagen AG und gewählter Technologie AN.
Besonders zu beachten:
Wehrverschlusseinbauten, Fischpasseinbauten.
Rammplan liefern 2-fach und PDF.
Menge: 1,000 psch

**1.7.2 Erschütterungsmesstechnische Überwachung der Arbeiten**
Schwingungsmessung an Wohn- und Wirtschaftsgebäuden
in unmittelbarer Nähe zur Baumaßnahme nach DIN 4150 Teil 3
ausführen.

Auswertung und Anhaltswert für Schwinggeschwindigkeiten
nach DIN 4150 Teil 3 Tabelle 3.
Messsystem aus Aufzeichnungsgerät und Schwingungsmesser
nach DIN 45669 mit triaxialem Geschwindigkeitsaufnehmer,
per Kabel mit Aufzeichnungsgerät verbunden,
einrichten, betreiben und beseitigen.
Mindestens 3 Geräte parallel.

Dokumentation während der Rammarbeiten.

Aufnahme aller Richtungskomponenten (Z,X,Y) insbesondere
der horizontalen Schwingungsgeschwindigkeiten.

Warneinrichtung zur Erschütterungskontrolle bei einer
Schwellwertüberschreitung als Rundumleuchte,
einrichten, betreiben.

Erforderliche Meßtechnik aufbauen und nach Abschluss der
Überwachung abbauen.
Mind. 3 Geräte parallel.
Das Vorhalten der Technik wird gesondert vergütet.

Technologische Unterbrechungen sind einzukalkulieren.

Abstimmung mit Anwohnern bezüglich Betretung der Gebäude
(Objekte) und zur Durchführung der Messungen sind Sache des AN.

Darstellung und Auswertung der Ergebnisse
1-fach als Zwischenbericht und
nach Abschluss der Baumaßnahme 2-fach als Teil der
Baudokumentation dem AG übergeben.
Menge: 10,000 d

**1.7.3 Messtechnik von vorangegangener Position vorhalten**
Messtechnik siehe Pos. zuvor
für Erschütterungsmesstechnische Überwachung
vorhalten.
Abgerechnet wird nach Kalendertagen.
Menge: 15,000 d

**1.7.4 Rammebenen herstellen, vorhalten, rückbauen**
Rammebenen nach Erfordernis und gewählter
Technologie/ Gerätetechnik des AN herstellen,
für die Dauer der Arbeiten vorhalten und
nach Abschluss der Spundwandarbeiten wieder rückbauen.

einschl. Erdarbeiten und Straßenbauarbeiten
als temp. Baubehelf
einschl. Bestimmungen der UVV
Menge: 1,000 psch

*Hinweis:  Spundwände Bauwerk*

**1.7.5 Stahlspundbohlen liefern, verbleib im Erdreich, Länge über 10,0 bis 11,0 m**
Stahlspundbohle aus Stahl S240GP,
nur liefern,
Schlossdichtung mit bitumenhaltiger Paste,
Art = Z-Spundbohle
als Doppel-, Einzelbohlen entspr. Rammplan.
Stegdicke mind. 10 mm
Rückendicke mind. 10 mm
Widerstandsmoment mind. Wy 1945 cm3/m Wand,
Breite über 40 cm, Länge 10,0 bis 11,0 m, Neumaterial
Gewicht: mind. 119 kg/m² Wand

Korrosionsschutz für stark beanspruchte Flächen
wird gesondert vergütet.
Montage - und Schadstellen sind auf der Baustelle
entsprechend ZTV-W LB 218 fachgerecht nachzuarbeiten
und werden nicht gesondert vergütet.
Menge: 87,200 t

**1.7.6 Stahlspundbohlen liefern, verbleib im Erdreich, Länge über 7,0 bis 9,0 m**
Stahlspundbohle aus Stahl S240GP,
nur liefern,
Schlossdichtung mit bitumenhaltiger Paste,
Art = Z-Spundbohle
als Doppel-, Einzelbohlen entspr. Rammplan.
Stegdicke mind. 10,5 mm
Rückendicke mind. 10,5 mm
Widerstandsmoment mind. Wy 1405 cm3/m Wand,
Breite über 30 cm, Länge über 7,0 bis 9,0 m, Neumaterial
Gewicht: mind. 114 kg/m² Wand

Korrosionsschutz für stark beanspruchte Flächen
wird gesondert vergütet.
Montage - und Schadstellen sind auf der Baustelle
entsprechend ZTV-W LB 218 fachgerecht nachzuarbeiten
und werden nicht gesondert vergütet.
Menge: 9,000 t

**1.7.7 Konstruktionsstahlsp.bohlen lief. Eck-o.Knickausb., S 240 GP, Z-Profil**
Konstruktionsbedingte Eck-, Knick-, Keil-, Pass-,
Anschluss- und Abzweigprofile einschließlich
erforderlicher Verbindungselemente und
arbeitstechnischer Lochungen nach Rammplan herstellen,
und liefern und bis zum Einbau sicher lagern.
Zweck = Eck- oder Knickausbildung, Lückenschluss, Anschlüsse.
Schlossdichtung mit bitumenhaltiger Paste,
Bohlenlänge= 8,0 bis 11,0 m
Stahlsorte S 240 GP.
Art = Z-Spundbohle bzw. passend zu Z-Bohlen.

Korrosionsschutz für stark beanspruchte Flächen
wird gesondert vergütet.
Montage - und Schadstellen sind auf der Baustelle
entsprechend ZTV-W LB 218 fachgerecht nachzuarbeiten
und werden nicht gesondert vergütet.
Menge: 2,600 t

**1.7.8 Eck-, Anschlussprofile anschweißen**
Spundwand-Eck- und Anschlussprofile aus Stahl S240GP
anschweißen,
über die gesamte Länge dichtschweißen,
Schlossdichtung mit bitumenhaltiger Paste,
entspr. Rammplan.

Korrosionsschutz für stark beanspruchte Flächen
wird gesondert vergütet.
Montage - und Schadstellen sind auf der Baustelle
entsprechend ZTV-W LB 218 fachgerecht nachzuarbeiten
und werden nicht gesondert vergütet.
Menge: 114,000 m

**1.7.9 Stahlspundbohlen einbringen, dauerhaft, Wy 1945**
Stahlspundbohlen nach Unterlagen des AG und
Rammplan des AN einbringen,
einschl. erforderlicher Eck-, Knick-, Passbohlen.
Arbeitstechnische Lochungen sind zu verschließen.
Spundwandkonstruktion gedichtet,
Schlossdichtung über gesamte Schlosslänge mit ökologisch zugelassenem Dichtungsmaterial (Eigung ist Nachzuweisen) einbauen,
entsprechende Aufwendungen sind in die Position einzukalkulieren.
Erforderliche Eck- und Passbohlen - sofern nicht gesondert ausgewiesen -
sind in die Position einzukalkulieren.
Spundwandlängen nach statischem Erfordernis und
anerkannten Regeln der Technik.

Abrechnung nach Flächenmaß aus Länge in Spundwandachse
und Höhe zwischen UK statisch erforderl. Einbindetiefe und
vorgegebener OK Spundwand.

Vordimensionierung:
Art = Z-Spundbohle.
Widerstandsmoment Wy mind 1945 cm3/m Wand,
Schlossdichtung mit bitumenhaltiger Paste,
Breite über 40 cm, Länge 10,0 m bis 11,0 m,
Einbringtiefe bis 8,5 m,
Boden gemäß Baugrund-/Gründungsgutachten

Es gelten folgende Rammtoleranzen:
Seitliche Abweichung von der Spundwandachse ± 30 mm;
Versprung zwischen 2 Doppelbohlen ± 5 mm;
Oberkante der eingebauten Profile ± 50 mm;
Neigung der Profile ± 0,5°;

Ggf. erforderliche Hilfsgeräte und Hilfsmittel zur Einhaltung der vorgegebenen Rammtoleranzen sind in den Einheitspreis einzukalkulieren.

Im Übrigen gilt die EAU 2020.

- Erschütterungsarmes Einbringen nach Wahl AN
- Resonanzfreier An- und Auslauf des Einbringgerätes
- technologisch bedingte Erdarbeiten sind einzukalkulieren

Baugrund normal bis mäßig rammbar,
mit Rammhindernissen muss im Bereich vorhandener Bauwerksgründungen (Bauwerkshinterfüllung) bzw. im Bereich der Bäume gerechnet werden.

Spundwandoberkante liegt über dem Normalwasserspiegel.
Spundbohlenlieferung wird gesondert vergütet.
Menge: 730,000 m2

**1.7.10 Stahlspundbohlen einbringen, dauerhaft, Wy 1405**
Stahlspundbohlen nach Unterlagen des AG und
Rammplan des AN einbringen,
einschl. erforderlicher Eck-, Knick-, Passbohlen.
Arbeitstechnische Lochungen sind dicht zu verschließen.
Spundwandkonstruktion gedichtet,
Schlossdichtung über gesamte Schlosslänge mit ökologisch zugelassenem Dichtungsmaterial (Eigung ist Nachzuweisen) einbauen,
entsprechende Aufwendungen sind in die Position einzukalkulieren.
Erforderliche Eck- und Passbohlen - sofern nicht gesondert ausgewiesen -
sind in die Position einzukalkulieren.
Spundwandlängen nach statischem Erfordernis und
anerkannten Regeln der Technik.

Abrechnung nach Flächenmaß aus Länge in Spundwandachse
und Höhe zwischen UK statisch erforderl. Einbindetiefe und
vorgegebener OK Spundbohle.

Vordimensionierung:
Art = Z-Spundbohle.
Widerstandsmoment Wy mind 1405 cm3/m Wand,
Schlossdichtung mit bitumenhaltiger Paste,
Breite über 30 cm, Länge 7,0 m bis 9,0 m,
Einbringtiefe bis 9,0 m,
Boden gemäß Baugrund-/Gründungsgutachten

Es gelten folgende Rammtoleranzen:
Seitliche Abweichung von der Spundwandachse ± 30 mm;
Versprung zwischen 2 Doppelbohlen ± 5 mm;
Oberkante der eingebauten Profile ± 30 mm;
Neigung der Profile ± 0,5°;

Ggf. erforderliche Hilfsgeräte und Hilfsmittel zur Einhaltung der vorgegebenen Rammtoleranzen sind in den Einheitspreis einzukalkulieren.

Im Übrigen gilt die EAU 2020.

- Erschütterungsarmes Einbringen nach Wahl AN
- Resonanzfreier An- und Auslauf des Einbringgerätes
- technologisch bedingte Erdarbeiten sind einzukalkulieren

Baugrund normal bis mäßig rammbar,
mit Rammhindernissen muss im Bereich vorhandener Bauwerksgründungen (Bauwerkshinterfüllung) bzw. im Bereich der Bäume gerechnet werden.

Spundbohlenlieferung wird gesondert vergütet.
Menge: 83,000 m2

**1.7.11 Vorbohren als Einbringhilfe**
Lockerungsbohrung herstellen,
Boden gemäß Baugrund-/Gründungsgutachten,
anfallende Stoffe seitlich lagern,
Bohrlochenddurchmesser ca.  300-350 mm.
mit durchgehender Bohrschnecke
Einbringhilfe für Spundwand
bis 10 m Tiefe ab Rammplanum nach Erfordernis,
Überschussboden auf Lager des AN transportieren und lagern.

Technologie nach Wahl AN,
einschl. aller Geräte, Hilfs- und Betriebsstoffe.
Menge: 120,000 m

**1.7.12 Rammhindernis beseitigen**
Durchbohren von Steinen/ Altfundamenten/ Stahlbeton, Wurzeln,
Beseitigung von Hindernissen im Bereich von Auffüllungen,
Technologie nach Wahl des AN.
Die Ausführung erfolgt ausschließlich auf gesonderte
Veranlassung durch den AG.

Verrechnungssatz für erforderlichen Maschinen- und
Personalaufwand nach Wahl des AN einsetzen.
Der Verrechnungssatz für das jeweilige Gerät umfasst sämtliche Aufwendungen für den Einsatz, insbesondere Gerätevorhalte- und Betriebsstoffkosten sowie sämtliche Zuschläge einschließlich der Kosten für das Bedienpersonal.
Der Verrechnungssatz gilt für das zum Zeitpunkt des Abrufes einsatzbereit auf der Baustelle befindliche Baugerät.
Vergütet werden die angefangene Stunden zwischen Einsatzbeginn und - ende, jedoch ohne Reparatur- und Wartungszeiten.

Der Verrechnungssatz für das Gerät umfasst
sämtliche Aufwendungen für den Betrieb,
Gemeinkosten, Wagnis und Gewinn.
Menge: 20,000 h

**1.7.13 Trennschnitt an Spundwandbohlen**
Trennschnitt an Stahlspundbohlen,
Ausführung in eingebautem Zustand,
anfallende Stoffe gehen in das Eigentum des AN über,
Abrechnung je Einzelprofil,
aufgemessen wird in der Wandachse.
Dicke bis 12 mm.
Menge: 15,000 m

*Hinweis:  Hinweis für Rammpfähle Fischpass*
Die exakte Verortung der Rammträger im Fischpass erfolgt in Abstimmung mit dem AG und in Abhängigkeit nach örtlichem Aufmaß sowie in Abhängigkeit der gerammten Seitenwände des Fischpasses.
Ziel ist es, die Trennwände rechtwinklig zu den Spundwandachsen zu installieren und in Verbindung mit dem leicht versetzten Umlenkblock eine lichte Schlitzbreite von 35 cm zu schaffen.

**1.7.14 Rammpfahl herstellen, liefern, einbringen, Verbleib im Erdreich, Länge 5,5 m**
Rammträger herstellen, liefern und einbringen
Art = UPE 400, Neumaterial,
nach Unterlagen des AG und Werkstattplanung des AN fertigen.
Lasche Fl. 1650x100x15 mm für Trennwandeinsatz einschweißen,
einschl. 5x Aussteifungsbleche Fl. 60x10 mm, a= 400 mm
Gewicht: ca. 420 kg/Pfahl

Korrosionsschutz für stark beanspruchte Flächen
wird gesondert vergütet.
Montage - und Schadstellen sind auf der Baustelle
entsprechend ZTV-W LB 218 fachgerecht nachzuarbeiten
und werden nicht gesondert vergütet.
Menge: 7,000 St

#### 1.8 BETON-, STAHLBETONBAU

**1.8.1 Schal- und Bewehrungspläne erstellen**
Schal- und Bewehrungspläne
in Abhängigkeit der gewählten Spundwände und
nach Aufmaß an den eingebrachten Spundwänden,
Schal- und Bewehrungspläne erstellen auf Basis der
Unterlagen des AG,

Besonderheiten:
  -  Schneidenlagerung des Kopfbalkens auf Spundwand
  -  Kopfbalken-Enden unregelmäßiger Anschluss an Spundwand

Stahllisten erstellen.
Schal- und Bewehrungspläne mit Stahllisten 3-fach liefern (Papier)
und digital (PDF).
Menge: 1,000 psch

**1.8.2 Unterbeton unbewehrt Beton C12/15 D 15 cm**
Ortbeton der Schutzschichten,
als unbewehrter Beton,
Normalbeton C 12/15 DIN EN 206-1,
DIN 1045-2,
D 15 cm
Unterbeton beidseitig Spundwand für Schalung
Kopfbalken.
Erschwernis Einbau in Spundwandtälern
ist einzukalkulieren.
Menge: 11,000 m2

**1.8.3 Schalung herstellen und beseitigen Ebene Flächen, Schalg. ZTV-W 215**
Schalung für Kopfbalken herstellen, vorhalten und beseitigen.
Bei geschalten Betonoberflächen ist die Mindestdauer des
Belasses in der Schalung gemäß ZTV-W LB 215, Tab. 3.1,
einzurechnen.
Bauteilkanten durch Dreikantleisten zu brechen.
Bauteile:
  -  Kopfbalken / Fachbaum Wehrverschluss
  -  Kopfbalken / Fachbaum Notverschlüsse Fischpass,
Schalung für ebene Flächen
Schalung nach ZTV-W LB 215
Menge: 13,000 m2

**1.8.4 Bewehrung Durchm. 10 und 12 mm**
Bewehrung aus Betonstabstahl BSt500S DIN 488,
Betonstabstahl nach Ausführungszeichnungen, Bewehrungsplan und
Stahllisten schneiden, biegen,
frei Verwendungsstelle liefern und verlegen.
Bauteil = Kopfbalken Wehr und Fischpass
Betonstahlsorte = Betonstabstahl 500 S (B)
Nenndurchmesser = 10 bis 12 mm.
Einbringen der Bewehrung unter Beachtung aller Einbauteile,
Herstellung der Anschlüsse an Arbeits- und Dehnungsfugen
entsprechend der einzelnen Betonier- und Bauabschnitte.
Erschwernis durch Spundwandprofil und Einbauten sind zu beachten.
Abgerechnet wird nach Lieferschein.
Menge: 1,100 t

**1.8.5 Schweißkopfbolzen od. glw. Verankerung an Spundwand, liefern und anbringen**
Schweißkopfbolzen od. glw. Verankerung
an Spundwand nach
Werkstattplanung liefern und anbringen.
Spundwände der seitlichen Wehrwangen,
pro Kopfbalkenende 6 Stück,
auf 2 Ebenen innerhalb der Kopfbalkenbewehrung
nach Unterlagen AG.
Anbringen vor Schal- und Bewehrungsarbeiten
Art nach Wahl AN
z.B. Schweißkopfbolzen mit mind. Duchmesser 12 mm,
Länge mind. 150 mm (einschl. aller Geräte, Maschinen
und Hilfsmittel sowie Energiebereitstellung.)
Menge: 36,000 St

**1.8.6 Kopfbalken herstellen (Verschlussachsen), Stahlbeton C35/45 (XF3)**
Kopfbalken = Sohlbalken auf den drei Verschlussachsen.
Ortbeton, liefern, einbauen und verdichten, Kopfbalken
einschl. fachgerechte Nachbehandlung ausführen
als Stahlbeton, Normalbeton C 35/45
DIN EN 206-1, DIN 1045-2,
nach ZTV W L 215, 219
0/16 mm Körnung
Erschwernis durch Spundwandeinbindung
(Schneidenlagerung) einkalkulieren.
Expositionsklasse XF3, XA1, XC4.
Feuchtigkeitsklasse WF
Menge: 5,300 m3

**1.8.7 Betonausmündung Regenwasserleitung, Betonfertigteil C35/45, Böschungsendstück, Rechen V4A, Vebindungsmuffe**
Betonausmündung / Böschungsstück,
als Betonfertigteil, Neigung 1:1 bis 1:2,
mit Schutzgitter aus Edelstahl V4A,
und einbetonierter KG-Verbindungmuffe für
KG-Rohr DN 200 bis 300, einschl. Dichtring
liefern und im Auslaufbereich mit
15 cm Betonauflager einbauen.
Einschließlich erforderlicher Erdarbeiten.
Überschussmassen Verwertung nach Wahl AN.

Material Böschungsstück:
Beton C35/45 (XF 3, WF)
Bettungsbeton C20/25

Schutzgitter an Böschungsstück andübeln,
Material Schutzgitter und Befestigungsmittel V4A,
maximaler lichter Stababstand 10 cm.

Bestellung in Abstimmung mit AG und
nach örtlichem Aufmaß.
Einschl. evtl. erf. Rückschnitt Rohrleitung.
Menge: 1,000 St

#### 1.9 STAHL-/ STAHLWASSERBAU

*Hinweis:  Hinweis*
Sämtliche statisch erforderliche und konstruktive
Schweißnähte sind umlaufend, lückenlos auszuführen
soweit in der Baubeschreibung und Zeichnung nicht
anders angegeben.
Sämtliche Stumpfnähte sind durchzuschweißen.

Schweißverbindungen:
Ausführungsklasse EXC 3 nach DIN EN 1090-2
Oberflächen - Vorbereitungsgrad P3 nach DIN EN ISO 8501-3.

Bei statisch beanspruchten Schweißnähten ist die Prüfung
durch einen Schweißfachingenieur durchzuführen und
sind die Schweißarbeiten zu überwachen.

**1.9.1 Abdeckung für Spundwand, Wulstholm**
Stahlkonstruktion entsprechend statischen und
konstruktiven Erfordernissen herstellen, liefern und einbauen.
Bauteil: Abdeckung für Spundwand auf
  -  Wehrwange und Fischpasswand,
  -  Flügelwände,
als Wulstholmabdeckung nach EAU 2020, Abschn. 7.2,
an der Unterkonstruktion mit Schweißung befestigt
  -  Vorderseite
  -  Rückseite
  -  am Spundwandsteg
nach Unterlagen AG und Werkstattplanung des AN,
einschl. Futter- und Überbrückungsbleche
Fl 100 x 10 mm,
einschl. Kastenartige Konstruktion für Bedienstege, welche
in den Holm so eingelassen werden,
dass OK Laufebene Bediensteg = OK Laufebene Holm
(Trennschnitt Spundwand für Bedienstegauflager wird
gesondert vergütet).

Holm aus Stahlblech ca. 500 x 150 x 10 mm,
abgewinkelt mit Wulst und Gleitschutz,
siehe Unterlagen des AG
Konstruktion: Schweißverbindung,
einschl. aller Kleinteile und Verbindungen und einschl.
aller Befestigungsmittel
Holm in Abschnitten mit max. 6 m Länge, 2 cm Fuge zw.
den Abschnitten, Fugenüberbrückung mit einseitig
eingeschweißten Blechen an Flansch und Steg.
Material:  Stahlsorte S 235 J2 G3 W

Vorbereiten der Oberfläche und Beschichten werden gesondert vergütet (Korr.-schutz für luftbeaufschlagte Flächen).
Abgerechnet wird in Vorderkante Wand ohne Berücksichtigung
von Nischeneinsprüngen.
Menge: 48,000 m

**1.9.2 Holm als U-Profil, Trennwand**
Holm als Abdeckung und Kantenschutz einer Spundwand
nach Unterlagen AG und Werkstattzeichnung
mit Abmessungen entsprechend Spundwandprofil
herstellen und einbauen.
Abgerechnet wird in Vorderkante Wand ohne Berücksichtigung
von Nischeneinsprüngen,
nach Unterlagen AG und Werkstattplanung
Blechdicke 10 mm
Breite nach Aufmaß eingebrachter Spundwand
Verbindung mit Spundwand geschweißt.
Holm in Abschnitten mit max. 6 m Länge, 2 cm Fuge zw.
den Abschnitten, Fugenüberbrückung mit einseitig
eingeschweißten Blechen an Flansch und Steg.
Material = S235JR.
Vorbereiten der Oberfläche und Beschichten werden gesondert vergütet (Korr.-schutz für luftbeaufschlagte Flächen).
Menge: 24,000 m

**1.9.3 Stahlrohrhülse zum Setzen der Hebeeinrichtung Reuse**
Stahlrohrhülse in Spundwandtal nach Unterlagen
des AG und Werkstattplanung des AN einschweißen oder
mit Fußplatte auf Holm schrauben.
Ausführungsvariante nach Vorgabe des AG.
Exakte Verortung in Abstimmung mit AG und
in Abhängigkeit der Örtlichkeit (Spundwand, Zaun, Bediensteg,
Nischen etc.).

Rohr D = 100 mm, Wanddicke 8 mm,
Länge 0,6 m.

ggf. mit Fußplatte in Anlehnung an RiZ-Ing Gel 14
Rohr mittig aufschweißen
umlaufende Kehlnaht a= 6 mm
Fußplatte: Bl 230 x 230 x 15 mm.

Bündig mit OK Holm senkrecht einbauen
(oder aufschrauben mit M12
Bohrungen in Holm und Fußplatte einkalkulieren).
Verstrebung mit Spundwand nach konstruktiven
Erfordernissen.
Hilfs- und Montagemittel sowie Befestigungsmittel
werden nicht gesondert vergütet.
Material = S 235 JR.
Materialgütenachweis durch Werkszeugnis 2.2 nach
DIN EN 10204.
Der Korrosionsschutz wird gesondert vergütet.
Abgerechnet wird nach Anzahl der Rohre entsprechend
Werkstattzeichnungen.
Menge: 1,000 St

*Hinweis:  Einbauten für Verschlüsse*

**1.9.4 Sohlbalken für Wehrverschluss herstellen und einbauen in Betonkopfbalken Wehr**
Sohlbalken für Wehrverschluss nach
Unterlagen AG und
Werkstattplänen herstellen und einbauen.
Bauteil: Fachbaum Wehrverschluss
Sohlbalken als zusammengesetzter Profilstahl T 400
(Gurt FL. 400x12 mm; Steg Fl. 48x15 mm) oder glw.
Material = S 235 JR.
Einzellängen = ca. 3,50 m.
Gewicht = über 45 bis 55 kg/m.
Verankerung Sohlbalken mit beidseitig am Steg
angeordneten mind. 200 mm langen an den Enden
aufgebogenen Flachstählen im Abstand von max. 400 mm.
Einschl. Anschlusslasche für Griesständer L120x15 und
Kleinteile
Materialgütenachweis durch Werkszeugnis 2.2 nach
DIN EN 10204.

Korrosionsschutz für stark beanspruchte Flächen
wird gesondert vergütet.
Montage - und Schadstellen sind auf der Baustelle
entsprechend ZTV-W LB 218 fachgerecht nachzuarbeiten
und werden nicht gesondert vergütet.

Abgerechnet wird nach eingebautem Stahlgewicht
entsprechend Werkstattzeichnung.
Menge: 0,200 t

**1.9.5 Seitliche Nischenprofile für Wehrverschluss herstellen und einbauen**
Seitliche Nischenprofile für Wehrverschluss
nach Unterlagen des AG und Werkstattplänen herstellen und
einbauen.
Nischen aus Blech oder glw. Systemlösungen.
Nischenprofile mit Nischentiefe ca. 100 mm und
Nischenbreite ca. 150 mm.
einschl. Rückenplatte mit Aussteifungen zum Befestigen an
feste Stahleinbauteile,
Nischen sollen austauschbar sein.
Material = S 235 JR.
Einzellängen = 1,80 m.
Gewicht = über 60 bis 70 kg/m.
einschl. PE- Gleitleiste / Dichtung auf den Druckseite.
Materialgütenachweis durch Werkszeugnis 2.2 nach
DIN EN 10204.
Einschl. Dichtschweißen der Nischenprofile mit dem
Rückenblech.
Die Nischenprofile sind mit dem AG abzustimmen,
Kompatibilität zu den Holz-Dammbalken 100 x 150 mm ist zu
gewährleisten.
Einschl. erforderlicher Befestigungsmittel für lösbare Verbindungen
mit festen Einbauteilen (sämtliche Schraubgarnituren),
einschl. Dichtungsstreifen zw. Rückenplatte und Trägerplatte
(z.B. Gummistreifen od. glw.)
einschl. Kleinteile und notwendige Schweißarbeiten sowie Lochungen.

Korrosionsschutz für stark beanspruchte Flächen
wird gesondert vergütet.
Montage - und Schadstellen sind auf der Baustelle
entsprechend ZTV-W LB 218 fachgerecht nachzuarbeiten
und werden nicht gesondert vergütet.

Abgerechnet wird nach eingebautem Stahlgewicht
entsprechend Werkstattzeichnung.
Menge: 0,300 t

**1.9.6 Feste Einbauteile f. seitliche Nischenprofile für Wehrverschluss herstellen und einbauen**
Feste Einbauteile der seitliche Nischenprofile für Wehrverschluss
nach Unterlagen des AG und Werkstattplänen herstellen und
einbauen.
Zum Anschluss der austauschbaren Nischenkonstruktionen mittels
Schraubverbindung.
Trägerblech d= 12 mm mit Konsolblechen und sonstigen
Zulageblechen verschweißen und dichten Anschluss an Seitenspundwand
und Sohlbalken herstellen (dicht verschweißen).
Material = S 235 JR.
Einzellängen = 1,80 m.
Gewicht = über 45 bis 55 kg/m.
Materialgütenachweis durch Werkszeugnis 2.2 nach
DIN EN 10204.
Einschl. Kleinteile und notwendige Schweißarbeiten sowie Lochungen.

Korrosionsschutz für stark beanspruchte Flächen
wird gesondert vergütet.
Montage - und Schadstellen sind auf der Baustelle
entsprechend ZTV-W LB 218 fachgerecht nachzuarbeiten
und werden nicht gesondert vergütet.

Abgerechnet wird nach eingebautem Stahlgewicht
entsprechend Werkstattzeichnung.
Menge: 0,200 t

**1.9.7 Griesständer und Querträger für Wehrverschluss herstellen und einbauen**
Griesständer (Losständer/ Mittelstütze) und
Querträger für Wehrverschluss
nach Unterlagen des AG und Werkstattplänen herstellen und
einbauen.
Griesständer und Querträger aus HEB 160 od. glw.
Griesständer und Querträger sollen austauschbar sein.
Material = S 235 JR.
Einzellänge Griesständer = 1,80 m
Einzellänge Querträger  = 3,60 m
Gewicht = über 40 bis 45 kg/m.
einschl. PE- Gleitleiste / Dichtung auf den Druckseite am Griesständer.
Materialgütenachweis durch Werkszeugnis 2.2 nach
DIN EN 10204.
Einschl. erforderlicher Befestigungsmittel für lösbare Verbindungen
mit festen Einbauteilen (sämtliche Schraubgarnituren),
einschl. Kleinteile und notwendige Schweißarbeiten sowie Lochungen.

Korrosionsschutz für stark beanspruchte Flächen
wird gesondert vergütet.
Montage - und Schadstellen sind auf der Baustelle
entsprechend ZTV-W LB 218 fachgerecht nachzuarbeiten
und werden nicht gesondert vergütet.

Abgerechnet wird nach eingebautem Stahlgewicht
entsprechend Werkstattzeichnung.
Menge: 0,250 t

**1.9.8 Feste Einbauteile f. seitliche Nischenprofile Notverschluss Wehr herstellen und einbauen**
Feste Einbauteile = seitliche Nischenprofile für Notverschluss
am Wehr,
nach Unterlagen des AG und Werkstattplänen herstellen und
einbauen.
Nischenausführung und Anordnung in Abhängigkeit der beim AG
vorhandenen Aluminium-Dammbalken,
Aufmaß am Dammbalken des AG nehmen.
L-Rahmen herstellen und an Spundwand schweißen.
U-Profil 160x120x12 mm mit Aufkantung und 5x Langloch
herstellen.
U-Profil an L-Rahmen fest verschrauben.
Dabei mittels Quetschdichtung
dichten Anschluss an Spundwand herstellen,
einschl. EPDM-Rundschnur/ Schlauchdichtung
Dm= 14 mm als Quetschdichtung oder gleichwertig.

Material = S 235 JR.
Einzellängen Nischen = 2,0 bis 3,0 m.
Gewicht = über 80 bis 90 kg/m.
Materialgütenachweis durch Werkszeugnis 2.2 nach
DIN EN 10204.
Einschl. Kleinteile und notwendige Schweißarbeiten sowie Lochungen,
einschl. erf. Verbindungsmittel (Senkkopfschrauben aus Edelstahl etc.

Korrosionsschutz für stark beanspruchte Flächen
wird gesondert vergütet.
Montage - und Schadstellen sind auf der Baustelle
entsprechend ZTV-W LB 218 fachgerecht nachzuarbeiten
und werden nicht gesondert vergütet.

Abgerechnet wird nach eingebautem Stahlgewicht
entsprechend Werkstattzeichnung.
Menge: 0,900 t

**1.9.9 Dammbalkenlager herstellen und errichten**
Dammbalkenlager:
Seitliche Nischenprofile (2 St) für Dammbalkenlager und Entnahmesperre
nach Unterlagen des AG und Werkstattplänen herstellen und einbauen.
Nischen aus U-Profil UPE 140.
Höhe = je 1,30 m
mit Fußplatte Bl. 200x200x12 mm umlaufend an UPE 140 angeschweißt
einschl. 16x Lochung Dm= 80 mm zum Durchführen der Entnahmesperre.

Entnahmesperre aus Stahlrohr Dm 30 x 4,0 mm
mit Grifföse nach Unterlagen des AG und Werkstattplänen,
Länge = 1,80 m.
Material = S 235 JR.

Einschl. Nischen umlaufend mit Fußplatte auf den Holm befestigen,
Die exakten Standorte sind mit dem AG abzustimmen.
Kompatibilität zu den Holz-Dammbalken 1650 x 100 x 150 mm
ist zu gewährleisten.
Korrosionsschutz wird gesondert vergütet.
Abgerechnet wird nach eingebautem Stahlgewicht
entsprechend Werkstattzeichnung.
Menge: 2,000 St

*Hinweis:  Bedienstege*

**1.9.10 Einfeldtragwerk - Bediensteg Wehr und uw. FAA, Nutzbreite 1,0 m**
Einfeldrige geschweißte Fachwerktragkonstruktion
nach Ausführungsunterlagen des AG und Werkstattplänen liefern,
auf Bauwerk einheben und montieren,
einschließlich liefern aller erforderlicher Kleineisenteile, Arretierungs-,
Verankerungs- und Befestigungsmittel sowie
Gestellung der für die Montage notwendigen Beistell- und Hilfsgeräte.

Verkehrslast: 2,5 kN/m²

Geschweißte Fachwerktragkonstruktion bestehend aus
folgenden Hauptkomponenten:
2 Längsträger HEB 140,
2 bis 3 Querstreben L 80x8
1 bis 2 Diagonalstreben L 80x8 mm

Bediensteglängen (= Hauptträgerlängen):
  -  Wehrüberbrückung: 3,60 m
  -  Fischpassüberbrückung: 2,90 m

Bedienstegbreiten (Nutzbreiten = Gitterrostbreiten):
  -  Wehr- und unterwasserseitiger Fischpass-Steg: 1,0 m

Befestigung auf Spundwandholm, geschraubt
einschl. Elastomerlagermatte,

6 Pfostenstümpfe für Holmgeländer,
Rohr 44,5x10 mm, L= 120 mm;
Material = Stahl S235JR
Max. Pfostenabstand 1,70 m in der Achse!

Schweißverbindungen:
Ausführungsklasse EXC3
Sämtliche Schweißnähte sind als Dichtnähte
umlaufend verschweißt auszuführen.
Die Vor- & Angaben der Statik sind zwingend einzuhalten.
Alle statisch nicht vorgegebenen Stumpfnähte durchgeschweißt.
Alle nicht vorgegebenen Kehlnähte a= 5 mm.
Knotenbleche, Ankerplatten und sonst. Aussteifungen
umlaufende Kehlnaht a= 4 mm;
Bei statisch beanspruchten Schweißnähten ist die Prüfung durch einen Schweißfachingenieur durchzuführen und sind die Schweißarbeiten zu überwachen.

Korrosionsschutz für luftbeaufschlagte Flächen
wird gesondert vergütet
Montage - und Schadstellen sind auf der Baustelle
entsprechend ZTV-W LB 218 fachgerecht nachzuarbeiten
und werden nicht gesondert vergütet.

Leistung einschließlich Lieferung von Kleinteilen, Verankerungs- und Befestigungsmittel. Qualität Verankerungsmittel aus Stahlgruppe A4 bzw. A5 Werkstoff- Nr. 1.4401 oder 1.4571 nach DIN EN 10088 bzw. DIN ISO 3506.
Menge: 6,500 m

**1.9.11 Einfeldtragwerk - Bediensteg ow. FAA, Nutzbreite 0,8 m**
Einfeldrige geschweißte Fachwerktragkonstruktion
nach Ausführungsunterlagen des AG und Werkstattplänen liefern,
auf Bauwerk einheben und montieren,
einschließlich liefern aller erforderlicher Kleineisenteile, Arretierungs-,
Verankerungs- und Befestigungsmittel sowie
Gestellung der für die Montage notwendigen Beistell- und Hilfsgeräte.

Verkehrslast: 2,5 kN/m²

Geschweißte Fachwerktragkonstruktion bestehend aus
folgenden Hauptkomponenten:
2 Längsträger HEB 140,
2 Querstreben L 80x8
1 Diagonalstrebe L 80x8 mm

Bediensteglänge (= Hauptträgerlängen):
  -  Fischpassüberbrückung: 2,90 m

Bedienstegbreite (Nutzbreiten = Gitterrostbreiten):
  -  oberwasserseitiger Fischpass-Steg: 0,8 m

Befestigung auf Spundwandholm, geschraubt
einschl. Elastomerlagermatte,

6 Pfostenstümpfe für Holmgeländer,
Rohr 44,5x10 mm, L= 120 mm;
Material = Stahl S235JR
Max. Pfostenabstand 1,70 m in der Achse!

Schweißverbindungen:
Ausführungsklasse EXC3
Sämtliche Schweißnähte sind als Dichtnähte
umlaufend verschweißt auszuführen.
Die Vor- & Angaben der Statik sind zwingend einzuhalten.
Alle statisch nicht vorgegebenen Stumpfnähte durchgeschweißt.
Alle nicht vorgegebenen Kehlnähte a= 5 mm.
Knotenbleche, Ankerplatten und sonst. Aussteifungen
umlaufende Kehlnaht a= 4 mm;
Bei statisch beanspruchten Schweißnähten ist die Prüfung durch einen Schweißfachingenieur durchzuführen und sind die Schweißarbeiten zu überwachen.

Korrosionsschutz für luftbeaufschlagte Flächen
wird gesondert vergütet
Montage - und Schadstellen sind auf der Baustelle
entsprechend ZTV-W LB 218 fachgerecht nachzuarbeiten
und werden nicht gesondert vergütet.

Leistung einschließlich Lieferung von Kleinteilen, Verankerungs- und Befestigungsmittel. Qualität Verankerungsmittel aus Stahlgruppe A4 bzw. A5 Werkstoff- Nr. 1.4401 oder 1.4571 nach DIN EN 10088 bzw. DIN ISO 3506.
Menge: 2,900 m

**1.9.12 Gitterrostabdeckung - Bedienstege**
Gitterrostabdeckung nach RAL-GZ 638 zur Montage auf Bauwerk liefern und montieren einschließlich liefern aller erforderlicher Kleineisenteile, Arretierungs-, Verankerungs- und Befestigungsmittel.
Systemdarstellung gemäß Ausführungsunterlagen des AG.
Gitterrost= begehbarer Schweißpressrost aus Stahl
für Belastung: 5,0 kN,
feuerverzinkt nach DIN EN ISO 1461;
Maschenweite 34/38 mm;
Gitterrosthöhe 30 mm;
Tragstabdicke 4 mm;
Gitterrostbreite: 800 und 1000 mm
Arretierung/Verankerung mit Steckschlüsselverschluss eingeschweißt,
Gitterrostauflager = HEB 140 Längsträger Stege;
Befestigung am Bauwerk/Auflager nach statischen und
konstruktiven Erfordernissen.
Befestigungsmaterial = nichtrostender Stahl, Stahlsorte mind. A4 oder A5
bzw. Werkstoff-Nr. 1.4401 oder 1.4571.
Korrosionsschutz wird gesondert vergütet.
Menge: 9,000 m2

**1.9.13 Stahlgeländer Bedienstege demontierbar lief. & einbauen, pulverbeschichtet, H = 1100 mm**
Geschweißtes Stahlgeländer in Anlehnung an ZTV-ING
RiZ GEL 7 und Unterlagen des AG und Werkstattplänen des AN
liefern und montieren.
Geländer zur Absturzsicherung.

Ausbildung als Rohrgeländer mit Handlauf und Knieholm zzgl. Fußleiste aus Flachstahlprofil.
Material = Stahl S235JR
Materialstärke Handlauf und Pfosten = 57x4,0 mm
Materialstärke Knieleiste = 30x4,0 mm
Materialstärke Fußleiste = FL 100x12 mm.
Höhe des Geländers 1100 mm über Laufebene;
Konstruktion Geländerabschluss nach Unterlagen des AG.
Pfostenabstand 1200mm bis 1700 mm, Pfostenverteilung gemäß Werkplanung

Korrosionsschutz für luftbeaufschlagte Flächen
wird gesondert vergütet
Montage - und Schadstellen sind auf der Baustelle
entsprechend ZTV-W LB 218 fachgerecht nachzuarbeiten
und werden nicht gesondert vergütet.

Befestigung des Geländer als Stecksystem auf Pfostenstumpf.
Geländerarretierung mit 2x M12 an bauseits am HEB Träger vorgerichtetem Pfostenstumpf.
Leistung einschließlich Lieferung von Kleinteilen, Verankerungs- und Befestigungsmittel. Qualität Verankerungsmittel aus Stahlgruppe A4 bzw. A5 Werkstoff- Nr. 1.4401 oder 1.4571 nach DIN EN 10088 bzw. DIN ISO 3506.

Abgerechnet wird nach Länge des Handlaufs zwischen den
Achsen der Endpfosten bzw. Endstäbe.
Menge: 18,500 m

**1.9.14 Zugangstüren Bedienstege, abschließbar**
Montage einer Zugangstür im Stahlgeländer,
Zugang zum Bediensteg.
Herstellung wie Pos. zuvor nach Unterlagen
des AG und Werkstattplänen des AN.

Rahmenhöhe = 1050 mm (OK Handlauf = 1,1 m ü. Laufebene)
Rahmenbreite = 958 mm (758 mm)

Umlaufender Rahmen Material = Stahl S235JR
Materialstärke Rahmen = 57x4,0 mm
Materialstärke Füllstäbe = 30x2,9 mm

Scharniere und Schließgarnitur werden nicht gesondert vergütet.
Abgerechnet wird nach hergestellter und montierter Anzahl.

Korrosionsschutz für luftbeaufschlagte Flächen
wird gesondert vergütet
Montage - und Schadstellen sind auf der Baustelle
entsprechend ZTV-W LB 218 fachgerecht nachzuarbeiten
und werden nicht gesondert vergütet.
Menge: 3,000 St

*Hinweis:  feste Geländer auf den Spundwandholmen*

**1.9.15 Feste Geländer auf Spundwandholmen aufgeschweißt, Rohrgeländer liefern und einbauen**
Geschweißtes Stahlgeländer in Anlehnung an ZTV-ING
RiZ-Ing. GEL 7,
nach Unterlagen des AG und Werkstattplanung des AN
herstellen, liefern und einbauen.
Festes Geländer zur Absturzsicherung auf Spundwandstahlholm.
Ausbildung als Rohrgeländer mit Handlauf und Knieholm
zzgl. Fußleiste aus Flachstahlprofil,
Material = Stahl S235JR
Materialstärke Rohrgeländer = 60,3x7,1 mm
Materialstärke Knieleiste = 30x4,0 mm
Materialstärke Fußleiste = FL 80x10 mm.
Höhe des Geländers 1100 mm;
Konstruktion Geländerabschluss nach Unterlagen des AG.
Pfostenabstand ca. 1000 bis max. 1800 mm,
Pfostenverteilung gemäß Werkplanung

Korrosionsschutz für luftbeaufschlagte Flächen
wird gesondert vergütet
Montage - und Schadstellen sind auf der Baustelle
entsprechend ZTV-W LB 218 fachgerecht nachzuarbeiten
und werden nicht gesondert vergütet.

einschl. Befestigung des Geländer auf Stahholm (umlaufend Anschweißen):
waaggerecht Befestigung Fußplatte (230x230x12 mm) nach RiZ Gel 14 zum Anschweißendes Pfostens auf den Spundwandholm.

Leistung einschließlich Schweißarbeiten.

Abgerechnet wird nach Länge des Handlaufs zwischen den
Achsen der Endpfosten bzw. Endstäbe.
Menge: 42,000 m

*Hinweis:  Fischpassein- und anbauten*

**1.9.16 Feste Einbauteile f. seitliche Nischenprofile Notverschluss Fischpass herstellen und einbauen**
Feste Einbauteile = seitliche Nischenprofile für Notverschluss
am Fischpass,
nach Unterlagen des AG und Werkstattplänen herstellen und
einbauen.
Nischenausführung und Anordnung in Abhängigkeit der beim AG
vorhandenen Aluminium-Dammbalken,
Aufmaß am Dammbalken des AG nehmen.
L-Rahmen herstellen und an Spundwand schweißen.
U-Profil 160x120x12 mm mit Aufkantung und 5x Langloch
herstellen.
U-Profil an L-Rahmen fest verschrauben.
Dabei mittels Quetschdichtung
dichten Anschluss an Spundwand herstellen,
einschl. EPDM-Rundschnur/ Schlauchdichtung
Dm= 14 mm als Quetschdichtung oder gleichwertig.

Material = S 235 JR.
Einzellängen = 1,90 m und 2,10 m.
Gewicht = über 80 bis 90 kg/m.
Materialgütenachweis durch Werkszeugnis 2.2 nach
DIN EN 10204.
Einschl. Kleinteile und notwendige Schweißarbeiten sowie Lochungen,
einschl. erf. Verbindungsmittel (Schrauben etc.)

Korrosionsschutz für stark beanspruchte Flächen
wird gesondert vergütet.
Montage - und Schadstellen sind auf der Baustelle
entsprechend ZTV-W LB 218 fachgerecht nachzuarbeiten
und werden nicht gesondert vergütet.

Abgerechnet wird nach eingebautem Stahlgewicht
entsprechend Werkstattzeichnung.
Menge: 0,700 t

**1.9.17 Zulage: Nischenprofil System Alu-Dammbalken liefern und einbauen**
Zulage:
Nischenprofil System Alu-Dammbalken des AG
liefern und einbauen,
wie Pos. zuvor, jedoch statt U-Profil aus Stahl
Konstruktion angepasst zum befestigen
eines Alu-Nischenprofils des entspr. Dammbalkensystems,
Montagesituation, Typ 3 in Laibung mit Flach- und Knotenblech,
einschl. erforderlicher Befestigungsmittel für lösbare Verbindungen
mit festen Einbauteilen (Trägerplatte) = sämtliche Schraubgarnituren,
einschl. Dichtungsstreifen zw. Nischenprofil und Trägerplatte
(z.B. Gummistreifen od. glw.).
Abgerechnet wird nach eingebauter Höhe von OK Kopfbalken
bis OK Nischenprofil.
Menge: 8,000 m

**1.9.18 Trennwände Fischpass - Stahlbau**
Feste Einbauteile = Trennwandrahmen am Fischpass,
nach Unterlagen des AG und Werkstattplänen herstellen,
liefern und einbauen.
Konstruktion in Abhängigkeit der Lage zu
den Seitenwänden = Spundwände.

Bauteile je Trennwand:
  -  seitliche Nische UPE 120
  einschl. Trägerblech, wenn kein Spundwandrücken ansteht
  -  Sohlprofil/ Sohlbalken UPE 120 horizontal nach unten offen
  -  Stützträger I260 liegend eingebaut

Wenn Spundwandtal im Bereich der Nische:
Ggf. Trägerblech d= 12 mm nach örtlichem Aufmaß
mit Konsolblechen und sonstigen Zulageblechen verschweißen
und dichten Anschluss an Seitenspundwand
und Sohlprofil herstellen (dicht verschweißen).
Nischenprofil UPE 120 dicht an Trägerplatte (-blech) anschweißen,
Einzellängen = 1,70 m.
Gewicht = über 10 bis 15 kg/m.

Sohlprofil/ Sohlbalken UPE 120 an Nischenprofil und
Rammpfahl horizontal anschweißen (dicht),
Einzellängen = 1,70 bis 2,00 m.
Gewicht = über 10 bis 15 kg/m.

Stützträger I260 über Fischpassbreite an Seitenwände
Fischpass = Spundwände einschweißen,
Einzellängen = 2,45 bis 3,30 m.
Gewicht = über 40 bis 45 kg/m.

Materialien = S 235 JR.
Materialgütenachweis durch Werkszeugnis 2.2 nach DIN EN 10204.
Einschl. Kleinteile und notwendige Schweißarbeiten sowie Lochungen,
einschl. erf. Verbindungsmittel (Schrauben etc.)

Korrosionsschutz für stark beanspruchte Flächen
wird gesondert vergütet.
Montage - und Schadstellen sind auf der Baustelle
entsprechend ZTV-W LB 218 fachgerecht nachzuarbeiten
und werden nicht gesondert vergütet.

Abgerechnet wird nach eingebautem Stahlgewicht
entsprechend Werkstattzeichnung.
Menge: 2,100 t

**1.9.19 Haltelaschen Umlenkblock - Stahlbau**
Feste Einbauteile = Umlenkblock am Fischpass,
nach Unterlagen des AG und Werkplanung herstellen,
liefern und einbauen.
Konstruktion in Abhängigkeit der Lage zu
den Seitenwänden = Spundwände.

Bauteile je Trennwand:
  -  2x Haltelaschen für Umlenkblock
  einschl. Lochung zum Befestigen Umlenkblock

Bleche Bl 1760 x 150 ... 570 x 15 mm nach örtlichem Aufmaß
und Werkstattplanung herstellen und liefern.
Breite variiert in Abhängigkeit der Lage zum Spundwandtal.
Bleche an Spundwand anschweißen,
Gewicht = über 15 bis 70 kg/m je nach Breite (i.M. 40 kg/m).

Materialien = S 235 JR.
Materialgütenachweis durch Werkszeugnis 2.2 nach DIN EN 10204.
Einschl. Kleinteile und notwendige Schweißarbeiten sowie Lochungen,

Korrosionsschutz für stark beanspruchte Flächen
wird gesondert vergütet.
Montage - und Schadstellen sind auf der Baustelle
entsprechend ZTV-W LB 218 fachgerecht nachzuarbeiten
und werden nicht gesondert vergütet.

Abgerechnet wird nach eingebautem Stahlgewicht
entsprechend Werkstattzeichnung.
Menge: 1,000 t

**1.9.20 Schwimmbalkenhalterung**
Halterung für Schwimmbalken
nach Unterlagen des AG und Werkstattplänen herstellen und
einbauen.
Anzahl der Halterungen: 2 Stück

Je Halterung:
  -  Haltestange:
  aus Stahlrohr 57x4,0 mm
  Einzellänge ca. 0,6 m
  mit 2x Kopfplatten Bl. 140x100x10 mm

  -  2x Konsolen:
  aus HEA100 L= 100 mm an Spundwand angeschweißt
  mit Kopfplatten Bl. 140x100x10 mm

  -  einschl. Stahlring mit Kette und Schäkelbefestigung
  -  Gesamtgewicht je Halterung: 10 bis 15 kg

Materialien = S 235 JR.
Materialgütenachweis durch Werkszeugnis 2.2 nach DIN EN 10204.

Einschl. erforderlicher Befestigungsmittel für lösbare Verbindungen
der Kopfplatten (sämtliche Schraubgarnituren),

einschl. Kleinteile und notwendige Schweißarbeiten sowie Lochungen.

Korrosionsschutz für stark beanspruchte Flächen
wird gesondert vergütet.
Montage - und Schadstellen sind auf der Baustelle
entsprechend ZTV-W LB 218 fachgerecht nachzuarbeiten
und werden nicht gesondert vergütet.

Abgerechnet wird nach eingebautem Stahlgewicht
entsprechend Werkstattzeichnung.
Menge: 2,000 St

**1.9.21 Schwimmbalken als Aluminiumkonstruktion**
Schwimmbalken, Aluminiumrohr DN 400,
Wandstärke s= 16 mm,
nach Unterlagen des AG, örtlichem Aufmaß
und Werkstattplänen herstellen und einbauen.

Schwimmbalken 3fach gekammert mit 2 Zwischenwänden,
Schwimmbalken vorn und hinten verschließen mittels
dichtgeschweißter Abdeckbleche.

Material: AlMgSi 0,5

mit folgenden Bauteilen:
  -  2x Zwischenwände aus Aluminiumblech d= 10 mm dicht einschweißen
  -  2x Abdeckbleche aus Aluminiumblech d= 10 mm dicht schweißen
  -  5x Laschen aus Aluminium L 50x10 mm zur Befestigung
  Schwimm-Stabilisierungsleiste
  -  3x Befüllstutzen DN60 mit Blindflansch aus Aluminium und Dichtung
  -  2x Befestigungslaschen an den Enden
  aus Rundstab 10 mm für Lagesicherung

Flachstahl zur Schwimmstabilisierung herstellen und anbauen,
Fl. 4500x50x15 mm aus Edelstahl V4A
einschl. Befestigungsschrauben M8 (Edelstahl)

einschl. Kleinteile und notwendige Schweißarbeiten sowie Lochungen.

Abgerechnet wird nach Länge des hergestellten Schwimmbalkens zwischen
den Abdeckblechen an den Enden des Alu-Rohres.
Menge: 4,500 m

**1.9.22 Ballastflüssigkeit für Schwimmbalken liefern, einfüllen**
Liefern und Einfüllen einer umweltverträglichen
biologisch abbaubaren Ballastflüssigkeit,
in die drei Kammern des Schwimmbalkens
einfüllen zum ausballastieren.
Ziel: Schwimmbalkeneintauchtiefe ca. 2/3 des
Schwimmbalken-Durchmessers.
Frostschutzmittel geeignet für Trinkwassersysteme,
z.B. auf Basis von Propylenglykol,
Frostsicherheit mind. -20°C,
nicht wassergefährdend.
Herstellerdatenblätter vorlegen.
Menge: 300,000 l

**1.9.23 Kleinstahlteile als Zubehör für Gesamtanlage**
Kleinstahlteile als Ausrüstungszubehör nach Unterlagen
AG herstellen, liefern und einbauen. Werkstattzeichnung erstellen.
Material = S 235 JR.
Materialgütenachweis durch Werksbescheinigung.
Korrosionsschutz wird gesondert vergütet.
Der Einheitspreis gilt unabhängig von der eingebauten
Menge und der Gewichte der Kleinteile.
Materialgütenachweis durch Werkszeugnis 2.2 nach
DIN EN 10204.

Bauteile z.B.:
  -  Verbindungsflachstähle der Fischpasstrennwände mit Lasche
  -  Aushebelaschen/ -haken an Staubohlen
  (exakte Ausführung mit AG abstimmen)
  -  sonstige Kleineisenteile auf Wunsch des AG

Abgerechnet wird nach tatsächlich eingebautem / übernommenem
Stahlgewicht entsprechend Werkstattzeichnungen.
Menge: 0,500 t

#### 1.10 KORROSIONSSCHUTZ

**1.10.1 Korrosionsschutzsystem für stark beanspruchte Flächen herstellen**
Korrosionsschutzsystem für stark beanspruchte Flächen
nach Möglichkeit werkseitig herstellen.

Korrosionsschutz zum Teil auch in eingebautem Zustand vor Ort.

Hierzu zählen insbesondere folgende Teile:
  -  Spundwände bis ca. 1 m unter Einbindetiefe
  -  Feste Stahleinbauteile der Verschlüsse und Trennwände
  am Wehr und am Fischpass (einschl. Schwimmbalkenhalterung)
  -  Randeinfassungen und Abdeckbleche etc.

nach ZTV- W LB 218 und DIN EN ISO 12944.
BAW- Liste der empfohlenen Beschichtungssysteme für den
Korrosionsschutz im Stahlwasserbau
- Korrosivitätskategorie:  Im 2/3
- Abrasionswiderstand:  mittel
- Schutzdauer:  VH, sehr hoch

System:
1. Oberflächenvorbereitung SA 2.5
  Rauheitsgrad mittel (G), gem. DIN EN ISO 8503-1
2. Korrosionsschutzsystem nach BAW- Liste mit Gesamt-
  Trockenschichtdicke mind. 550 µm

Farbton der letzten Deckbeschichtung in
Abstimmung mit AG: RAL 9005 Tiefschwarz
(exakten Farbton vorab mit AG anhand RAL-Farbtabelle festlegen).

Fachgerechte Herstellung des Korrosionsschutzes
entsprechend ZTV-W LB 218.
Einschl. aller Hilfsmittel, Geräte und Baubehelfe, wie Leitern,
Gerüste, Schutzmaßnahmen.
einschl. Einhausung/Nebenarbeiten,

Zwingend erforderlich und einzukalkulieren:
Auffangen und Beräumen des Strahlguts und sonst. Rückstände,
sammeln in Containern, ordnungsgemäßes entsorgen.

Montage - und Schadstellen sind auf der Baustelle
entsprechend ZTV-W LB 218 fachgerecht nachzuarbeiten
und werden nicht gesondert vergütet.

Abgerechnet wird nach Anstrichfläche entsprechend
Werkstattplanung.
Menge: 530,000 m2

**1.10.2 Korrosionsschutz für luftbeaufschlagte Flächen**
Korrosionsschutzsystem für luftbeaufschlagte Flächen herstellen.
Hierzu zählen insbesondere folgende Teile:
  -  Holmkonstruktionen
  -  Bedienstege (ohne Geländer)
  -  Staubohlenlager etc.

Korrosionsschutz zum Teil in eingebautem Zustand vor Ort.

nach TL/TP-KOR Stahlbauten BI. 94 und DIN EN ISO 12944.
- Korrosivitätskategorie C3
- Schutzdauer: VH

System:
1. Oberflächenvorbereitung SA 2,5
  Rauheitsgrad mittel (G), gem, DIN EN ISO 8503-1
2. Korrosionsschutzsystem mit
  Gesamt- Trockenschichtdicke mind. 300 µm

Farbton der letzen Deckbeschichtung in
Abstimmung mit AG: DB 703 anthrazit- Eisenglimmer
(exakten Farbton vorab mit AG anhand Farbtabelle festlegen).

Montage - und Schadstellen sind auf der Baustelle
entsprechend ZTV-W LB 218 fachgerecht nachzuarbeiten
und werden nicht gesondert vergütet.

Abgerechnet wird nach Anstrichfläche entsprechend
Werkstattplanung.
Menge: 26,000 m2

**1.10.3 Korrosionsschutz für luftbeaufschlagte Flächen, Geländer**
Korrosionsschutzsystem für luftbeaufschlagte Flächen herstellen.
Hierzu zählen insbesondere folgende Teile:
  -  Geländer Bediensteg
  -  festes Geländer auf den Holmen

Korrosionsschutz zum Teil in eingebautem Zustand vor Ort.

Korrosionsschutz:
Geländer feuerverzinken nach DIN EN ISO 1461,
zu beschichtende Flächen sweep-strahlen.

Zwischenbeschichtung auf Epoxidharzgrundlage,
lösemittelarm (high solid), nach Blatt 94/95,
Sollschichtdicke 120 mym.

Deckbeschichtung auf Polyurethan-Grundlage,
lösemittelarm (high solid), nach Blatt 94/95 oder
auf Polyurethan-Grundlage nach Blatt 87,
Sollschichtdicke 80 mym.
Deckfarbe: DB 703 anthrazit- Eisenglimmer.
(exakten Farbton vorab mit AG anhand Farbtabelle festlegen)

Abgerechnet wird nach Anstrichfläche entsprechend
Werkstattplanung.
Menge: 50,000 m2

**1.10.4 Kontrollprüfung Korrosionsschutz**
Überprüfung der Oberflächenvorbereitung sowie
Durchführung von Messungen der Dicke des
Korrosionsschutzes durch einen DIN-geprüften Beschichtungsinspektor.

Vorgabe der Messstellen durch AG.
beschichtete Bauwerksbestandteile: Geländer, Verschlüsse, Bediensteg, Spundwände, etc.

Protokollierung/ Dokumentation der Messergebnisse.
Die Trockenschichtdicke wird je Bauteil mit mindestens 2 Messungen pro Quadratmeter durch ein zerstörungsfreies Verfahren überprüft.
Es gelten die Grenzwerte gemäß DIN 12944-7.

Auslieferung in 1- facher Ausfertigung in Papierform
und 1- fach im pdf- Format.
Menge: 1,000 psch

#### 1.11 ERDARBEITEN

**1.11.1 Beräumen Schlammablagerungen, Baugrube trocken**
Im Baugrubenbereich
Ausräumen der vorhandenen Schlammablagerungen
nach Wasserabsenkung/ Wasserhaltung.
Schlammbelastungen nach Unterlagen des AG bis Z2
(Quecksilber, Cadmium, Kupfer, Nickel, Zink)
Befestigter (Wasserbausteine) und unbefestigter Graben.
Art des Räumgutes:  Schlamm
Räumgutmenge:  0,5 bis 2 m³/lfm

Räumgut laden und fördern,
Zwischenlagerung am Böschungsrand zur Entwässerung.
Räumgut in Eigentum des AN übernehmen,
laden und von der Baustelle entfernen,
ggf. auf Bereitstellungsfläche des AN transportieren.
Verwertung/Entsorgung nach Wahl des AN.
Die Verwertung ist durch Wiegescheine nachzuweisen.
Abgesenkte Baugrube (trocken).
Menge: 60,000 m3

**1.11.2 Boden lösen fördern lagern, T bis 3 m**
Boden ab Geländeoberfläche,
profilgerecht lösen, fördern, lagern,
Förderweg bis 0,5 km,
Baugrube z.T. mit geböschten Wänden,
teilweise mit Verbau (eingebrachte Spundwände)
Aushubtiefe bis 3 m,
Homogenbereich B und C entsprechend Baugrundgutachten,
Aushub entsprechend Regelprofil.
Abweichung vom Sollprofil +/- 5 cm.
Profilierungen von Böschungen o. dgl. mit Neigung bis 1:1
sind mit einzurechnen.
Brauchbaren, verdichtungsfähigen Boden für den
Wiedereinbau auf der Baustelle zwischenlagern.
Entfernen von nicht mehr benötigtem Boden wird gesondert
vergütet.
Mengenermittlung nach Aufmaß an der Entnahmestelle.
Menge: 350,000 m3

**1.11.3 Zulage Handaushub**
Zulage Handaushub zur Vorposition
Ausführung nach Anordnung des AG
Menge: 10,000 m3

**1.11.4 Zw.gelagerten Boden, aufnehmen, wiedereinbauen**
Geeigneten, zwischengelagerten Boden aufnehmen,
transportieren zur Einbaustelle und einbauen, verdichten.
Material aus Homogenbereich B (nichtbindig, verdichtbar),
Grobkörnige bis gemischtkörnige Sande.

als Bauwerkshinterfüllung, Pfahlreihenhinterfüllung
und Geländeauffüllung.
Förderweg bis 0,5 km, profilgerecht einbauen:

Verdichtungsgerät nach Einbaubedingungen,
bis max. 0,50 m Schichtstärke.
Masseneinbau nach Profilen.

Abgerechnet wird nach Auftragsprofil.
Menge: 150,000 m3

#### 1.12 WASSERBAUARBEITEN

**1.12.1 Planum herstellen**
Planum herstellen,
zulässige Abweichung von der Sollhöhe +/- 3 cm.
Ausführung für Sohl- und Böschungsbefestigung
(Filterschichten).
Menge: 320,000 m2

**1.12.2 Gründungssohle verdichten**
Gründungssohle verdichten,
für Sohl- und Böschungsbefestigung (Filterschichten)
Verdichtungsgrad DPr mind. 97 %,
Bodenklassen 3 bis 4
Menge: 320,000 m2

*Hinweis:  Sohl- und Böschungssicherung im Unterwasser*

**1.12.3 2-lagigen Stufenfilter herstellen, 1. Filterschicht**
Stufenfilterschicht, aus z.B. Kiessand 0/16,
1. Filterschicht zw. anstehendem Boden
und 2. Filterschicht,
Schichtdicke 15 cm,
liefern und profilgerecht einbauen,
einschl. verdichten mit geeignetem Verfahren.

Material = natürliche Gesteinskörnung,
Bodengruppen SW, GW nach DIN 18196
weitgestuft, stetiger Sieblinienverlauf,

Materialwahl entsprechend Standard-Zweistufenfilter
nach BAW-Merkblatt "Anwendung von
Kornfiltern an Bundeswasserstraße (MAK)",
Bild 5: "Zulässige Bereiche für Körnungslinien im
Standard-Zweistufenfilter":
Filterstufe I.

Wichte im Eingebauten Zustand 1,9 t/m3,

Sieblinien zur Bestätigung vorlegen,
Nachweise innerer und äußerer Filterstabilität
in Abhängigkeit der gelieferten Materialien.
Lieferscheine vorlegen,
Abrechnung nach eingebauter Fläche.
Menge: 120,000 m2

**1.12.4 2-lagigen Stufenfilter herstellen, 2. Filterschicht**
Stufenfilterschicht, aus z.B. Kies 2/64,
2. Filterschicht zw. 1. Filterschicht
und Wasserbaustein-Deckschicht,
Schichtdicke 15 cm,
liefern und profilgerecht einbauen,
einschl. verdichten mit geeignetem Verfahren.

Material = natürliche Gesteinskörnung,
Bodengruppen SW, GW nach DIN 18196
weitgestuft, stetiger Sieblinienverlauf,
Feinbestandteile bis 2 mm ausgesiebt,

Materialwahl entsprechend Standard-Zweistufenfilter
nach BAW-Merkblatt "Anwendung von
Kornfiltern an Bundeswasserstraße (MAK)",
Bild 5: "Zulässige Bereiche für Körnungslinien im
Standard-Zweistufenfilter":
Filterstufe II.

Wichte im Eingebauten Zustand 1,9 t/m3,

Sieblinien zur Bestätigung vorlegen,
Nachweise innerer und äußerer Filterstabilität
in Abhängigkeit der gelieferten Materialien.
Lieferscheine vorlegen,
Abrechnung nach eingebauter Fläche.
Menge: 120,000 m2

**1.12.5 Wasserbausteine liefern, Zw.gel. WBS wiederverw. Gemisch herstellen, 70% CP90/250, 30% CP45/125**
Wasserbausteine liefern, mischen und einbauen
für Befestigung des Unterwasserbereichs,
Zweck = Sohl- und Böschungssicherung im Unterwasserbereich.
Neigung = eben bis 1:1,5 geneigt.

Wasserbausteine liefern,
Zwischengelagerte Wasserbausteine vom
Zwischenlager aufnehmen und transportieren,
Gemisch herstellen aus
- 70% WBS CP 90/250 und Altmaterial
- 30% WBS CP 45/125 (als Porenraumfüllung)

Zwischengelagerte Wasserbausteine aus Pos. 1.6.4 = Altmaterial
(ca. 40 m³ ~ 60 t) wiederverwenden und untermischen.

Felsgesteinsart nach Wahl des AN,
Trockenrohdichte im Festgestein >/= 2,3 t/m³ nach TLW 2003
Angenommene Wichte des eingebauten Gemisches 1,75 t/m³.
Abrechnung nach Fläche.
Menge: 110,000 t

*Hinweis:  Sohl- und Böschungsbefestigung Fischpass + Oberwasser*

**1.12.6 Mischkornfilter herstellen, D= 15 cm**
Filterschicht, aus Mischkorn 0/45,
Schichtdicke 15 cm,
zw. anstehendem Boden und Sohlsubstrat (WBS)

Material liefern und profilgerecht einbauen,
Material = natürliche Gesteinskörnung,
Bodengruppen SW, GW nach DIN 18196
weitgestuft, stetiger Sieblinienverlauf.

Wichte im Eingebauten Zustand 1,9 t/m3,

Sieblinien zur Bestätigung vorlegen,
Nachweise innerer und äußerer Filterstabilität
in Abhängigkeit der gelieferten Materialien.
Lieferscheine vorlegen,
Abrechnung nach eingebauter Fläche.
Menge: 210,000 m2

**1.12.7 Stützsteine LMB 60/300,1 St/m² Bereich Sohlsubstrat Fischpass, Oberwassersohle**
Steinsatz aus Einzelsteinen im Abstand
auf Filter nach Unterlagen des AG herstellen.
Herstellen darunterliegender Mischkornfilterschicht wird
gesondert vergütet.
Zweck = Stützung des Sohlsubstrates.
Neigung = eben bis 1:5 geneigt.

Wasserbausteine liefern,
LMB 60/300 (TLW 2022)
Steingröße 30 bis 45 cm
Material = Felsgestein,
Gesteinsart nach Wahl des AN,
Trockenrohdichte >/= 2,3 t/m3 nach TLW 2022,

Einzelsteine setzen mit Abstand ca. 55 bis 70 cm.
bzw. an stark beanspruchten Stellen dichter in Abst. mit AG
i.M. 1 Stein pro m2.
Steine so tief in die Filterschicht setzen,
dass die Steinspitzen 5 bis 15 cm über die Oberkante
des Sohlsubstrats hinausragen.
Einschl. Trockenabnahme durch AG und dessen Gehilfen,
einschl. ggf. Anpassen und Umsetzen.

Einbauregeln nach DWA-Merkblatt DWA-M 509,
Abschn. 4.6.6 einhalten.
Anweisungen des AG und dessen Gehilfen Folge leisten.

Abgerechnet wird nach Stückzahl eingebauter
Stützsteine.
Menge: 200,000 St

**1.12.8 Sohlsubstrat, Füllmaterial zw. Stützsteinen**
Steinschüttung aus Wasserbausteinen
auf Filter, zwischen Stützsteinen
nach Unterlagen des AG herstellen.
Herstellen darunterliegender Mischkornfilterschicht wird
gesondert vergütet.
Zweck = Sohlsubstrat.
Neigung = eben bis 1:5 geneigt.

Wasserbausteine liefern,
CP 45/125 (TLW 2022)
Steingröße 5 bis 15 cm
Material = Felsgestein,
Gesteinsart nach Wahl des AN,
Trockenrohdichte >/= 2,3 t/m3 nach TLW 2022,

Schichtdicke D= 40 cm.
Stützsteine so tief einschütten,
dass die Stützsteinspitzen 5 bis 15 cm über die Oberkante
des Sohlsubstrats hinausragen.
Nicht in Gewässerböschungen, nur Sohlbereiche.
Bei der Kalkulation ist zu beachten,
dass die zu bedeckende Fläche bereits Stützsteine enthält,
die mind. 50% der Fläche einnehmen

Einbauregeln nach DWA-Merkblatt DWA-M 509,
Abschn. 4.6.6 einhalten.

Angenommene Wichte in eingebautem Zustand 1,8 t/m³.
Abrechnung nach Lieferscheinen.
Menge: 110,000 t

**1.12.9 Steinschüttung WBS CP63/180, D 40cm liefern und einbauen**
Böschungssicherung mit
Wasserbausteinen CP 63/180
als Böschungsbefestigung,
auf Filter nach Unterlagen des AG herstellen.
Herstellen darunterliegender Mischkornfilterschicht wird
gesondert vergütet.
Zweck = Böschungssicherung,
Neigung = eben bis 1:1,5 geneigt.

Wasserbausteine liefern,
CP 63/180 (TLW 2022)
Steingröße 6 bis 18 cm
Material = Felsgestein,
Gesteinsart nach Wahl des AN,
Trockenrohdichte >/= 2,3 t/m3 nach TLW 2022,

Schichtdicke D= 40 cm.

Angenommene Wichte in eingebautem Zustand 1,8 t/m³.
Abrechnung nach Lieferscheinen.
Menge: 25,000 t

*Hinweis:  Kiesabdeckungen*

**1.12.10 Fein- bis Grobkies andecken, einspülen, Kies 0/45, 100 kg/m²**
Fein- bis Grobkies andecken und einspülen.
Kies 0/45.
Unterlage:
  WBS CP90/250 Sohle & Böschungen im UW
  WBS CP63/180 auf Böschungen im OW
Einbaumenge: ca. 100 kg/m²
Neigung: horizontal bis 1:1,5 geneigt.
Material: Rundkorn aus natürlichen Gesteinskörnungen.

Abgerechnet wird nach Lieferschein.
Menge: 17,000 t

**1.12.11 Fein- bis Grobkies andecken, einspülen, Kies 0/45, 50 kg/m²**
Fein- bis Grobkies andecken und einspülen.
Kies 0/45.
Unterlage:
  WBS CP45/125 Sohle Fischpass u. Sohle OW
Einbaumenge: ca. 50 kg/m²
Neigung: horizontal bis 1:5 geneigt.
Material: Rundkorn aus natürlichen Gesteinskörnungen.

Abgerechnet wird nach Lieferschein.
Menge: 10,000 t

**1.12.12 Pfahlreihe einbringen**
Holzpfahlreihe einreihig, lückenlos einschlagen,
in Grundwasser abgesenkter Baugrube,
in gewachsenen Boden der Flusssohle
als Böschungsfußsicherung
im Unterwasserbereich des Wehres.

Pfähle aus Eiche,
runder Querschnitt zweiseitig gefast
(ca. 1 cm Abtrag als plane Kontaktfläche zw. Pfähle),
ein Ende angespitzt,
Durchmesser: 15 ... 20 cm,
Pfahllänge: ~250 cm.
Bautechnologisch bedingte Mehrlängen für evtl.
Rückschnitt nach Rammen einkalkulieren.

Säubern der Arbeitsebene.
Einbringfreiheit schaffen.
Art des Einbringens nach Wahl des AN
Homogenbereich B und C entspr. Baugrundgutachten.
Einbringtiefe = bis 1,5 m
Neigung = lotrecht.
Einschl. Schräg scheiden des Pfahlkopfes (ca. 30°).

Einzelpfähle verbinden
mit Bohle aus Eichenholz, mind. 20x5 cm,
rückseitig jeder Pfahl mit 1 Schraube verschraubt.
Holzbauschrauben mind. 8,0 x 120 mm aus Edelstahl, rostfrei,
OK Kopfbohle = OK Pfahlköpfe,
Menge: 10,000 m

**1.12.13 Geotextil Filter-/Trennschicht**
Geotextil als Filter-/Trennschicht,
an Pfahlreihe nach Unterlagen des AG.
Im Hinterfüllbereich der Pfahlreihe.

Geotextilrobustheitsklasse 'GRK 3 mit mind. 300 g/m2'
Überlappung mind. 50 cm,
Einbaubreite ca. 1,2 m
Abgerechnet wird die abgewickelte Fläche des
Geogtextils nach Aufmaß ohne Überlappung.
Menge: 12,000 m2

#### 1.13 HOLZBAU

**1.13.1 Wehrverschluss Staubohlen, D 10 cm Eiche**
Staubohlen für Wehrverschluss nach Unterlagen des AG.
Länge nach örtlichem Aufmaß.

Staubohlen aus Holz: Eiche, Laubholz Gruppe A.
14 Stück mit Abmessungen: LxBxH = 165 x 10 x 15 cm,
6 Stück Staubohlen mit geringerer Höhe: 5 </= H </= 10 cm
Abmessungen in Abstimmung mit AG.
Holz liefern, zuschneiden und setzen.
Hilfsvorrichtungen werden nicht gesondert vergütet.

Befestigen der Aushebelaschen (Pos. 1.9.23) mittels
je 2x Holzbauschrauben M8 x 80 mm einschl. Unterlegscheibe
(Edelstahl). Befestigungsmittel liefert AN.

Abgerechnet wird nach Fläche im eingebauten Zustand.
Sondergrößen auf Wunsch des AG werden nicht gesondert
vergütet.
Menge: 4,500 m2

**1.13.2 Grundbalken für Notverschlussnischen, D 10 cm Fischpass und Wehr**
Grundbalken / Sohlbalken für Notverschlussnischen
im Fischpass und im Wehr herstellen.
Nach Unterlagen des AG und örtlichem Aufmaß.
Grundbalken aus Holz: Eiche, Laubholz Gruppe A.
Querschnittsabmessungen:
  Fischpass BxH = 10 x 15 cm
  Wehr BxH = 12 x 50 bis 100 cm
Länge Fischpass: ca. 260 cm.
Länge Wehr: ca. 330 cm
Einbau als untere Lage der Notverschlüsse im Bereich
des Sohlsubstrates
Holz liefern, zuschneiden und setzen.
Hilfsvorrichtungen werden nicht gesondert vergütet.
Abgerechnet wird nach Fläche.
Menge: 6,000 m2

**1.13.3 Ausfachung für Trennwände Fischpass**
Ausfachung für Trennwände im Fischpass nach
Unterlagen des AG und örtlichem Aufmaß
herstellen und setzen.
Trennwände aus Holz: Eiche, Laubholz Gruppe A.
Material liefern.
Anzahl der Trennwände: 7 Stück
Abmessungen einer Trennwand:
  -  Dicke: 10 cm.
  -  Breite: ca. 1,75 m.
  -  Höhe: ca. 1,60 m.
Hilfsvorrichtungen werden nicht gesondert vergütet.

Befestigen der Verbindungsbänder (Pos. 1.9.23) mittels
Schraubbolzen M12 mm einschl. Unterlegscheibe
(Edelstahl), Herstellen einer Dammtafel pro Trennwand.
Befestigungsmittel liefert AN.

Abgerechnet wird nach Fläche.
Menge: 20,000 m2

#### 1.14 SONSTIGES

**1.14.1 Blockstufe * H/B Unterl. AG Betonfertigteile**
Böschungstreppe an Spundwand
Zugang Bediensteg nach Unterlagen des AG
gemäß RiZ Bösch
als Auftritt vor den Bedienstegen / Holm.
Stufen nach Unterlagen AG herstellen.

Blockstufen aus Betonfertigteilen 350x170x1500 mm
od. glw.
Stufenbreite ohne Wangen 1,50 m.

Einschl. Bettungsbeton.
Druckfestigkeitsklasse C12/15
Expositionsklasse X0
Dicke 20 cm

Abgerechnet wird nach Stufenzahl
Menge: 3,000 St

**1.14.2 STS EV2 80 MN/m2 0/45 D 30cm**
Schottertragschicht ZTV SoB-StB,
Verformungsmodul auf der Oberfläche mind. EV2 80 MN/m2,
aus Baustoffgemisch für Schottertragschicht,
Körnung 0/45, Schichtdicke 30 cm.
Menge: 3,000 m2

**1.14.3 Funktionskontrolle am Fischpass**
Kontrolle der Wirksamkeit der Fischwanderhilfe.
Funktionskontrolle am Fischpass in Abstimmung mit dem AG
gemäß Leistungsprogramm Unterlagen AG komplett
durchführen und dokumentieren.
Einschl. Optimierungsvorschläge auf Grundlage der
Kontrollergebnisse.
Ausführung durch einen ausgewiesenen Fachbetrieb.
Ausführender ist durch den AG freizugeben.
Endbericht anfertigen und Dokumente 2- fach in
Papierform und 1- fach digital (pdf, jpg, doc, xls)
liefern.
Menge: 1,000 Psch

**1.14.4 Anpassen des Fischpasses nach Funktionskontrolle**
Anpassen des Fischpasses nach Funktionskontrolle
in Abhängigkeit der Ergebnisse,
ggf. Veränderungen an der Sohle durch zusätzliche
Steine setzen oder versetzen von Steinen,
einschl. Erdarbeiten am Sohlsubstrat in Handarbeit.

Ggf. Anpassen der Schlitzweiten, Schlitzform durch
Formänderung des Umlenkblocks
  -  mittels Fräsen oder Sägen (Umlenkblock verkleinern)
  Kanten wieder 3 cm fasen,
  einschl. abbauen und wieder einbauen des Blocks.
  -  mittels Holzauflage durch Anschrauben von Bohlen aus
  dem gleichen Material wie Umlenkblock (Umlenkblock vergrößern)
  einschl. Holzbauschrauben aus Edelstahl.

Kleinteile, Hilfsmittel etc. werden nicht gesondert vergütet.
Menge: 1,000 Psch

**1.14.5 Pegellatte, emailliert, einschl. Trägermaterial**
Pegelllatte einschließlich Trägermaterial nach Unterlagen des AG
und Werkplanung herstellen,
liefern und an Bauwerk aus Stahl / Spundwand montieren.
Pegellatte aus 1,5 mm starkem feuer-emailliertem Stahlblech,
Ausführung als Flachprofil mit Bohrung (d= 7 mm)
für Befestigung in den Ecken.
Montage auf Eichenbohle.
Dekaden in 2 cm Teilung, Untergrund gelb (RAL 1021),
Dekaden und Beschriftung schwarz (RAL 9005)
Profilbreite 100 mm.
Länge ca. 1,5 m nach örtlichem Aufmaß.

Trägermaterial:

U Profil 160 Stahl S235JR nach DIN 1026,
Korrosionsschutz für stark beanspruchte Flächen
wird gesondert vergütet.

Eichen-/ Robinienbohle (Querschnitt 50x130 mm) in U Profil
einpassen sowie mit 5 Stk. Langloch und Nuten für
Versenkung der Befestigungsmaterialien versehen.
Bohle einschl. Holzschutzbehandlung.

U-Profil mit 5 Stk. Schraubbolzen M12 zur Befestigung
der Eichenbohle mittig aufgeschweißt.
U-Profil an vom AG vorgegebener Stelle an Spundwand anschweißen.
Eichenbohle mit Unterlegscheibe A14 und Mutter M12 auf U-Profil schrauben. Leistung einschl. Lieferung sämtlicher Befestigungsmaterialien.

Einmessen und Einsetzen nach Angaben des AG
entsprechend Detailzeichnung/Bauwerkszeichnung
und Werkplanung des AN.
Festlegung Pegelnullpunkt erfolgt in Abstimmung mit dem AG.
Menge: 2,000 St

**1.14.6 Rohrpfosten liefern u. aufstellen Länge 3000mm * R.St. 60,3/2,0 mm Bodenkl. 3-5 * Ortb.0,4/0,4/0,8 Aushub verwerten**
Rohrpfosten mit Abdeckkappe für Verkehrsschild liefern
und aufstellen einschl. anfallenden Aushubarbeiten.
Stahlteile
feuerverzinkt. Umgebende Fläche entsprechend dem früheren Zustand herstellen.
Pfostenlänge = 3250 mm.
Rohr = Stahl 60,3/2,0 mm.
In Bodenklasse 3 bis 5 aufstellen.
Fundament aus Ortbeton  C 12/15 0,40/0,40, Tiefe 0,80 m
herstellen.
Aushub der Verwertung nach Wahl des AN zuführen.
Menge: 2,000 St

**1.14.7 Hinweisschild liefern u. anbringen, Größe A3, flach Lochung, Liefern, ablad.AN**
Hinweisschild nach Vorgaben des AG
einschließlich Befestigungsteile liefern und anbringen.

Schild nach Vorlage AG für:

  Wehr 61 "Neumann"
  Wehr und Fischpass
  Neue Spree Fluss-km 4+115
  Land Brandenburg

Digitalen Entwurf beim AG zur Freigabe einreichen.
Einschl. Anpassung des Entwurfs bis Freigabe durch AG erreicht.

Schild herstellen lassen.
Größe ca. A3, mind. 2 mm Aluminiumblech,
mit wetterfestem nicht reflektierendem hellem Untergrund und
schwarzer Beschriftung.
Schild = flach.
Lochung für Befestigung,
einschl. Befestigung mit Stahlrohrschelle, feuerverzinkt,
Verschraubung aus nichtrostendem Stahl mind. A2.
Lieferung und Anbringen durch AN.
Menge: 2,000 St

**1.14.8 Hinweisschild liefern u. anbringen, Dm ca. 300mm, Flach, Lochung**
Hinweisschild liefern, anbringen

  Durchgang verboten!

Schildentwurf digital dem AG zur Freigabe vorlegen.
Schild rund, Dm ca. 300 mm.

Mind. 2 mm Aluminiumblech oder in Abstimmung mit AG,
mit wetterfestem nicht reflektierendem weißen Untergrund,
rotem Rand und schwarzer Beschriftung.
Schild = flach.
einschl. Lochung zur Befestigung
einschl. Befestigung an den Bedienstegtüren.
Befestigung mit Stahlrohrschelle od. glw., feuerverzinkt,
Verschraubung aus nichtrostendem Stahl mind. A2.
Lieferung und Anbringen durch AN.
Menge: 3,000 St

**1.14.9 Hinweisschild des AG nur anbringen, Größe A3, Flach, Lochung**
Verkehrsschild / Hinweisschild des AG nur anbringen
Größe ca. DIN A3
Schild auf Trägerplatte Aluminium befestigen (z.B. Blindnieten)
Trägerplatte herstellen Größe DIN B3, d= 5 mm,
einschl. Lieferung und zuschneiden Trägerplatte.

Lochung in Trägerplatte zur Befestigung an Geländer herstellen.
Befestigung mit Stahlrohrschelle od. glw., feuerverzinkt,
einschl. Verschraubung aus nichtrostendem Stahl mind. A2.
Anbringen durch AN.
Menge: 2,000 St

**1.14.10 Hinweisschild liefern u. anbringen, Größe A3, Flach, Lochung**
Verkehrsschild / Hinweisschild nach Vorgaben des AG
einschließlich Befestigungsteile liefern und anbringen.

Schild nach Vorgabe AG für:

  "Am Bau Beteiligte".

Digitalen Entwurf beim AG zur Freigabe einreichen.
Einschl. Anpassung des Entwurfs bis Freigabe durch AG erreicht.

Schild herstellen lassen.
Größe 400 x 400 mm, mind. 2 mm Aluminiumblech,
mit wetterfestem nicht reflektierendem hellem Untergrund und
schwarzer Beschriftung.
Schild = flach.
Lochung für Befestigung
einschl. Befestigung mit Stahlrohrschelle od. glw., feuerverzinkt,
Verschraubung aus nichtrostendem Stahl mind. A2.
Lieferung und Anbringen durch AN.
Menge: 1,000 St

**1.14.11 Baugrube sichern, fluten, auspumpen und reinigen. Auf Anweisung AG.**
*** Bedarfsposition mit GB
Baugrube sichern, fluten, auspumpen und reinigen.
Gesamte Baugrube zwischen den ober- und
unterwasserseitigen Wasserhaltungsdämmen.
Die Leistungen umfassen für den Hochwasserfall nach
Gefahrenübergang die einmalige Sicherung und Flutung
sowie nach Beendigung
des Hochwasserereignisses das Auspumpen und die
Reinigung der Baugrube bzw. von Teilbereichen.
Der Hochwasserschutz- Maßnahmenplan ist dabei zu beachten.
Die Ausführung dieser Leistungen erfolgt erst nach
ausdrücklicher Anweisung bzw. Rückversicherung beim AG
im Hochwasserfall.
Mit dieser Pauschale sind alle Hilfs- und Nebenarbeiten
sowie der Aufwand für sämtliche Geräte, Stoffe und
Betriebsmittel abgegolten.
Menge: 1,000 St

#### 1.15 VERWERTUNG / ENTSORGUNG

**1.15.1 Erstellung Entsorgungskonzept für die gesamte Baumaßnahme**
Entsorgungskonzept für:
  -  zu entsorgende Bodenmaterialien und Baggergut
  -  sämtliche zu entsorgende Abbruchmaterialien

Die Grundlage des Entsorgungskonzeptes bilden:
  -  Vorerkundungen Altlasten Boden (vgl. Baugrundgutachten)
  -  geplante Bautechnologie AN
  -  beabsichtigter Entsorgungsweg

Das Entsorgungskonzept muss mindestens enthalten:
  -  Allgemeine Beschreibung des Entsorgungsweges zur
  Sicherstellung einer ordnungsgemäßen Abfallentsorgung
  -  Zeitplanung, beginnend vom Aushub/Abbruch bis zur Abnahme
  auf der Entsorgungsstätte bzw. der Stelle der Weiterverwendung
  -  Nachweis der Annahmebereitschaft
  -  Beschreibung Transport einschl. Transportgeräte

Das Entsorgungskonzept einschl. aller Nachweise,
Beschreibungen und Darstellungen hat der AN 4 Wochen vor
Beginn des Aushubs bzw. Abbruchs dem AG und der unteren
Abfallbehörde des Landkreises Oberspreewald-Lausitz zur Prüfung zu
liefern.

Lieferung der Unterlagen in 3-facher Ausfertigung auf Papier
und 1-fach digital auf CD-ROM im dxf-Format, dwg-Format,
pdf-Format.

Alle notwendigen Abstimmungen mit der Abfallbehörde werden
nicht gesondert vergütet.

Weiterhin sind alle notwendigen Fortschreibungen, weitere
Abstimmungen mit der Abfall- und Bodenschutzbehörde,
Anpassungen und Überarbeitungen während der Dauer der
Bauarbeiten mit dem Einheitspreis abgegolten.
Menge: 1,000 Psch

**1.15.2 Deklarationsanalyse nach EBV, Boden/ Baggergut**
Deklarationsanalyse nach Ersatzbaustoffverordnung;
Verordnung über Anforderungen an den Einbau von
mineralischen Ersatzbaustoffen in
technischen Bauwerken. (07/2021)
Für die Verwertung / Entsorgung von Boden und Baggergut.
Menge: 2,000 St

**1.15.3 Deklarationsanalyse nach EBV, Bauschutt/ Schotter etc.**
Deklarationsanalyse nach Ersatzbaustoffverordnung;
Verordnung über Anforderungen an den Einbau von
mineralischen Ersatzbaustoffen in
technischen Bauwerken. (07/2021)
Für die Verwertung / Entsorgung von Bauschutt.
Menge: 2,000 St

**1.15.4 Boden-/Feststoffanalyse gem. Vollzugshinweisen**
Analyse einer Boden- / Feststoffprobe gem. "Vollzugshinweisen zur Zuordnung von Abfällen zu den Abfallarten eines Spiegeleintrages in der Abfallverzeichnis-Verordnung (Erlass des MLUK Brandenburg vom 01.03.2023)", Anlage V, Tab. 1 (verdachtsunabhängiger Mindestuntersuchungsumfang für Boden/Baggergut). Einschl. Probenvorbereitung, Aufschluss und Erstellen Prüfbericht.
Menge: 1,000 St

**1.15.5 Zulage für Ergänzungsparameter nach DepV**
Zulage zu den Deklarationsanalysen zur Untersuchung der gewonnenen Bodenproben auf zusätzliche Parameter zur Ermittlung der Deponieklasse nach der Deponieverordnung  (DepV)
Notwendiger Mehrbedarf hinsichtlich Probennahme ist einzukalkulieren.
Menge: 1,000 Psch

**1.15.6 Entsorgungsnachweise sämtliche Verwertungsstoffe und Entsorgungsstoffe, nicht gefährlich**
Erstellen /Zusammenstellen der Entsorgungsnachweises
für die Entsorgung von nicht gefährlichen und ggf.
gefährlichen Abfällen.
Abfallbezeichnung:  - Materialien bis Z2
        - Schrott
        - Bauschutt
        - Siedlungsabfälle
        - entnommene Sedimentmassen
        - organische Abfälle
        - Boden, Steine, Baggergut
        - Altholz
Die Pos. umfasst das Zusammenstellen der Deklarationsanalysen,
Transportscheine und  sonstige Nebenleistungen,
Vorbereiten des Entsorgungsnachweises, Einholen der
Annahmebestätigung der vorgesehenen Entsorgungsanlage,
sonstige Neben- und Handlingskosten.
Abgabe des Entsorgungsnachweis Digital-  und Papierform.
1 x Datenträger, 1 x Papier
Menge: 1,000 Psch

*Hinweis:  Entsorgung / Verwertung Abfälle*

**1.15.7 Beton aus Abbruch, 170101 Beton nicht gefährlich RC1, lad., transp. bis 100km, verw./ entsorg., einschl. Entsorg.-gebühr**
Beton aus Abbruchmaßnahme
Abfallschlüssel nach AVV (Abfallverzeichnis-Verordnung)
170101 Beton, nicht gefährlich,
Material mit der Zuordnung nach Ersatzbaustoffverordnung
Klasse RC-1.
Auf Baustelle lagernd, laden, mit LKW des AN transportieren,
max. Gesamtgewicht ohne Beschränkung,
zur Verwertungsanlage nach Wahl AN,
Transportweg bis 100 km,
Mengenermittlung nach Wiegekarte.
Entsorgungskosten trägt AN.
Menge: 64,000 t

**1.15.8 Zulage: Position zuvor, jedoch RC 2**
wie Vorposition jedoch
Material mit der Zuordnung nach Ersatzbaustoffverordnung
Klasse RC-2 Verwerten/ Entsorgen.
Entsorgungskosten trägt AN.
Menge: 32,000 t

**1.15.9 Abfall nicht gefährlich AVV170405 nicht schadstoffbelastet LKW AN, transp. verwerten, Vergüt. Verwert. AN**
Bau- und Abbruchabfälle, Metalle, nicht gefährlich,
Abfallschlüssel nach AVV (Abfallverzeichnis-Verordnung)
170405 Eisen/ Stahl, nicht schadstoffbelastet,
in Behälter des AN laden, mit LKW des AN transportieren, entsorgen,
max. Gesamtgewicht ohne Beschränkung,
Behältergröße nach Wahl des AN,
verwerten,
zur Anlage nach Wahl des AN
Vergütung und Gebühren der Verwertung übernimmt AN.
Menge: 15,000 t

**1.15.10 Abfall nicht gefährlich AVV200301 nicht schadstoffbelastet LKW AN transp. entsorgen Vergüt.Entsorg. AN**
Siedlungsabfälle,
nicht gefährlich, Abfallschlüssel nach AVV (Abfallverzeichnis-Verordnung) 200301 gemischte Siedlungsabfälle,
nicht schadstoffbelastet,
in Behälter des AN laden, mit LKW des AN transportieren, entsorgen,
max. Gesamtgewicht ohne Beschränkung,
Behältergröße nach Wahl des AN,
verwerten,
zur Anlage nach Wahl des AN
Vergütung und Gebühren der Verwertung übernimmt AN.
Menge: 10,000 t

**1.15.11 Abfall nicht gefährlich AVV170107, transp.entsorg., Vergüt.Entsorg. AN**
Gemisch aus Beton, Ziegeln, Fliesen und Keramik aus Abbruchmaßnahme
Abfallschlüssel nach AVV (Abfallverzeichnis-Verordnung)
170107 Gemische aus Beton, Ziegeln, Fliesen und Keramik mit Ausnahme derjenigen, die unter 17 01 06 fallen
nicht gefährlich,
auf Baustelle lagernd, laden, mit LKW des AN transportieren,
max. Gesamtgewicht ohne Beschränkung,
zur Verwertungsanlage, Transportweg bis 100 km,
Mengenermittlung nach Wiegekarte.
Vergütung und Gebühren der Verwertung übernimmt AN.
Menge: 20,000 t

**1.15.12 Abfall nicht gefährlich AVV170904 gemischte Bau- und Abbruchabfälle mit Ausnahme derjenigen, die unter 17 09 01, 17 09 02 und 17 09 03 fallen nicht schadstoffbelastet transp.entsorg., Vergüt.Entsorg. AN.**
Sonstige Bau- und Abbruchabfälle,
nicht gefährlich, Abfallschlüssel nach AVV (Abfallverzeichnis-Verordnung) 170904 gemischte Bau- und Abbruchabfälle mit Ausnahme derjenigen, die unter 17 09 01, 17 09 02 und 17 09 03 fallen
nicht schadstoffbelastet,
auf Baustelle lagernd, laden, mit LKW des AN transportieren, max. Gesamtgewicht ohne Beschränkung, zur Verwertungsanlage, Transportweg bis 50 km, Mengenermittlung nach Wiegekarte.
Vergütung und Gebühren der Verwertung übernimmt AN.
Menge: 20,000 t

**1.15.13 Abfall nicht gefährlich AVV170201 LKW AN transp. entsorgen Beseitigungsanlage Vergüt.Entsorg. AN**
Bau- und Abbruchabfälle, Holz, Glas und Kunststoff,
nicht gefährlich, Abfallschlüssel nach AVV (Abfallverzeichnis-Verordnung) 170201 Bau-/Abbruchabfall Holz,
nicht schadstoffbelastet, Altholzkategorie A II,
auf Baustelle lagernd, laden, mit LKW des AN transportieren, entsorgen,
max. Gesamtgewicht ohne Beschränkung,
zur Beseitigungsanlage,
Vergütung der Entsorgung übernimmt AN.
Menge: 10,000 t

**1.15.14 Abfall gefährlich AVV170204* schadstoffbelastet LKW AN transp. entsorgen Verwertungsanlage bis 100km Vergüt.Entsorg. AN**
Bau- und Abbruchabfälle, Holz, Glas und Kunststoff,
gefährlich, Abfallschlüssel nach AVV (Abfallverzeichnis-Verordnung) 170204* Glas, Kunststoff und Holz, schadstoffbelastet gemäß Analyse,
Altholzkategorie A IV,
auf Baustelle lagernd, laden, mit LKW des AN transportieren, entsorgen,
max. Gesamtgewicht ohne Beschränkung,
zur Verwertungsanlage, Transportweg bis 100 km,
Entsorgungsnachweis gemäß Nachweisverordnung ist erforderlich,
Vergütung der Entsorgung übernimmt AN.
Menge: 10,000 t

*Hinweis:  Verwertung / Entsorgung Boden, Steine, Baggergut*

**1.15.15 Abfall nicht gefährlich AVV 170504 u. 170506 Boden/Steine, Baggergut EBV Kl BM-0/BG-0, transp. verwerten, Vergüt.Verwert. AN.**
Boden, Steine und Baggergut,
nicht gefährlich, nicht schadstoffbelastet.
Abfallschlüssel nach AVV (Abfallverzeichnis-Verordnung)
170504 Boden/Stein und 17506 Baggergut

Verwertung in bodenähnlichen Anwendungen
gem. Bundesbodenschutzverordnung
Auf- oder Einbringen in die durchwurzelbare Bodenschicht
Einhaltung der Vorsorgewerte der BBodSchV

oder Verwertung in technischen Bauwerken gemäß
Ersatzbaustoffverordnung

Material mit der Zuordnung nach
Ersatzbaustoffverordnung Klasse BM-0/ BG-0

Auf Baustelle lagernd, laden, mit LKW des AN transportieren,
max. Gesamtgewicht ohne Beschränkung,
zur Verwertungsanlage, Transportweg bis 100 km,
Mengenermittlung nach Wiegekarte.
Vergütung und Gebühren der Verwertung übernimmt AN.
Menge: 445,000 t

**1.15.16 Zulage Entsorg./Verwert AVV 170504 Boden/Steine und 170506 Baggergut, Verw. n. EBV und BBodSchV, BM-0*/BG-0***
Zulage zu Pos. 1.15.15
Verwertung / Entsorgung AVV 170504 Boden/Steine und
AVV 170506 Baggergut
nicht gefährlich
jedoch Material mit der Zuordnung nach
Ersatzbaustoffverordnung Klasse BM-0*/ BG-0*
Menge: 150,000 t

**1.15.17 Zulage Entsorg./Verwert AVV 170504 Boden/Steine und 170506 Baggergut, Verw. n. EBV und BBodSchV, BM-F0*/BG-F0***
Zulage zu Pos. 1.15.15
Verwertung / Entsorgung AVV 170504 Boden/Steine und
AVV 170506 Baggergut
nicht gefährlich
jedoch Material mit der Zuordnung nach
Ersatzbaustoffverordnung Klasse BM-F0*/ BG-F0*
Menge: 100,000 t

**1.15.18 Zulage Entsorg./Verwert AVV 170504 Boden/Steine und 170506 Baggergut, Verw. n. EBV und BBodSchV, BM-F1/ BG-F1**
Zulage zu Pos. 1.15.15
Verwertung / Entsorgung AVV 170504 Boden/Steine und
AVV 170506 Baggergut
nicht gefährlich
jedoch Material mit der Zuordnung nach
Ersatzbaustoffverordnung Klasse BM-F1/ BG-F1
Menge: 50,000 t

**1.15.19 Zulage Entsorg./Verwert AVV 170504 Boden/Steine und 170506 Baggergut, Verw. n. EBV und BBodSchV, BM-F2/ BG-F2**
Zulage zu Pos. 1.15.15
Verwertung / Entsorgung AVV 170504 Boden/Steine und
AVV 170506 Baggergut
nicht gefährlich
jedoch Material mit der Zuordnung nach
Ersatzbaustoffverordnung Klasse BM-F2/ BG-F2
Menge: 25,000 t

**1.15.20 Zulage Entsorg./Verwert AVV 170504 Boden/Steine und 170506 Baggergut, Verw. n. EBV und BBodSchV, BM-F3/ BG-F3**
Zulage zu Pos. 1.15.15
Verwertung / Entsorgung AVV 170504 Boden/Steine und
AVV 170506 Baggergut
nicht gefährlich
jedoch Material mit der Zuordnung nach
Ersatzbaustoffverordnung Klasse BM-F3/ BG-F3
Menge: 10,000 t

#### 1.16 STUNDENLOHNARBEITEN

*Hinweis:  Hinweis Stundenverrechnungssätze*
Die angebotenen Stundenverrechnungssätze gelten für zusätzliche, auf Nachweis abzurechnende Leistungen, die vom AG angewiesen wurden. Sie gelten für diese Maßnahme unabhängig von der Bauzeit und von den anfallenden Stunden. Die 10%-Regelung der VOB/B hat in diesem Fall keine Gültigkeit. Der AN hat keinen Anspruch auf Erfüllung der Leistungen. Die Positionen werden trotzdem mitgewertet.

**1.16.1 Verrechnungssatz für Arbeitskraft Facharbeiter**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Facharbeiter.
Menge: 10,000 h

**1.16.2 Verrechnungssatz für Arbeitskraft SpezialBFA (III)**
Stundenlohnarbeiten durch Arbeitskraefte auf Anordnung
des AG ausfuehren.
Der Verrechnungssatz fuer die jeweilige Arbeitskraft
umfasst saemtliche Aufwendungen, insbesondere den tatsaechlichen Lohn einschl. vermoegenswirksamer Leistungen mit den Zuschlaegen fuer Gemeinkosten (Sozialkassenbeitraege, Winterbauumlage und dgl.) sowie Lohn-
und Gehaltsnebenkosten und Zuschlaege fuer Ueberstunden.
Zuschlaege fuer Nacht-, Sonntags- und Feiertagsarbeit werden nach tariflichen Festlegungen gesondert
verguetet.
Spezialbaufacharbeiter (Berufsgruppe III).
Menge: 10,000 h

**1.16.3 Verrechnungssatz für Baumaschinenführer**
Stundenlohnarbeiten durch Arbeitskräfte auf Anordnung
des AG ausführen.
Der Verrechnungssatz für die jeweilige Arbeitskraft
umfasst sämtliche Aufwendungen, insbesondere den tatsächlichen Lohn einschl. vermögenswirksamer Leistungen mit den Zuschlägen für Gemeinkosten (Sozialkassenbeiträge, Winterbauumlage und dgl.) sowie Lohn-
und Gehaltsnebenkosten und Zuschläge für Überstunden.
Zuschläge für Nacht-, Sonntags- und Feiertagsarbeit werden nach tariflichen Festlegungen gesondert
vergütet.
Baumaschinenführer.
Menge: 10,000 h

**1.16.4 Verrechnungssatz für Baugerät Mobilbagger**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Mobilbagger.
Menge: 10,000 h

**1.16.5 Verrechnungssatz für Baugerät Radlader**
Stundenlohnarbeiten durch Baugeraete auf Anordnung
des AG ausfuehren.
Der Verrechnungssatz fuer das jeweilige Geraet umfasst saemtliche Aufwendungen fuer den Einsatz,
insbesondere Geraetevorhalte- und Betriebsstoffkosten sowie saemtliche Zuschlaege einschliesslich der Kosten fuer das Bedienungspersonal.
Der Verrechnungssatz gilt fuer das zum Zeitpunkt
des Abrufes einsatzbereit auf der Baustelle befindliche Baugeraet.
Verguetet werden die angefangenen Stunden zwischen
Einsatzbeginn und -ende, jedoch ohne Reparatur-
und Wartungszeiten
Radlader.
Menge: 10,000 h

**1.16.6 Verrechnungssatz für LKW Allr.LKW-Kipper nach BAV**
Stundenlohnarbeiten durch Lastkraftwagen auf An-
ordnung des AG ausfuehren.
Der Verrechnungssatz fuer den jeweiligen LKW umfasst saemtliche Aufwendungen fuer den Einsatz,
insbesondere Geraetevorhalte- und Betriebsstoffkosten sowie saemtliche Zuschlaege einschliesslich der Kosten fuer den Fahrer.
Der Verrechnungssatz gilt fuer das zum Zeitpunkt
des Abrufes einsatzbereit auf der Baustelle befindliche Fahrzeug.
Verguetet werden die angefangenen Stunden zwischen
Einsatzbeginn und -ende, jedoch ohne Reparatur-
und Wartungszeiten.
LKW-Kipper mit Allradantrieb.
Menge: 10,000 h
